# Pieza para bandeja para soporte y conducción de cables eléctricos

- Propiedad del archivo: CYPE INGENIEROS, S.A.
- Formato: FIEBDC-3/2002
- Ámbito geográfico: Honduras
- Divisa: HNL
- Costes indirectos: 3.00 %
- Gastos generales: 13.00 %
- Beneficio industrial: 6.00 %
- IVA: 15.00 %

## I Instalaciones

### IE Eléctricas

#### IEO Canalizaciones

**IEO045** Ud Pieza para bandeja para soporte y conducción de cables eléctricos.
Curva 90° de PVC, color gris RAL 7035, de 60x75 mm.
Incluye: Replanteo. Colocación y fijación.
Criterio de medición de proyecto: Número de unidades previstas, según documentación gráfica de Proyecto.
Criterio de medición de obra: Se medirá el número de unidades realmente ejecutadas según especificaciones de Proyecto.

| Código | Ud | Descripción | Rendimiento | Precio | Importe |
|---|---|---|---|---|---|
| mt35une020a | Ud | Curva 90° de PVC, color gris RAL 7035, de 60x75 mm, con tornillos con tuerca de PVC. (material) | 1.000 | 1492.54 | 1492.54 |
| op00ato010 |  | Atornillador. | 1.000 | 0.00 | 0.00 |
| mo003 | h | Electricista. (mano de obra) | 0.065 | 118.70 | 7.72 |
| mo102 | h | Ayudante de electricista. (mano de obra) | 0.065 | 86.19 | 5.60 |
| % | % | Herramienta menor | 2 % | 1505.86 | 30.12 |
|  |  | Costes directos |  |  | 1535.98 |
