# Guardamotor modular

- Propiedad del archivo: CYPE INGENIEROS, S.A.
- Formato: FIEBDC-3/2002
- Ámbito geográfico: Honduras
- Divisa: HNL
- Costes indirectos: 3.00 %
- Gastos generales: 13.00 %
- Beneficio industrial: 6.00 %
- IVA: 15.00 %

## I Instalaciones

### IE Eléctricas

#### IEX Material eléctrico

**IEX080** Ud Guardamotor modular.
Guardamotor con mando manual local, de 3,5 módulos, tripolar (3P), ajuste de la intensidad de disparo térmico entre 16 y 25 A, poder de corte 15 kA, de 63,5x112,5x78 mm, montaje sobre carril DIN (35 mm) y fijación a carril mediante garras. Totalmente montado, conexionado y probado.
Incluye: Montaje y conexionado del elemento.
Criterio de medición de proyecto: Número de unidades previstas, según documentación gráfica de Proyecto.
Criterio de medición de obra: Se medirá el número de unidades realmente ejecutadas según especificaciones de Proyecto.

| Código | Ud | Descripción | Rendimiento | Precio | Importe |
|---|---|---|---|---|---|
| mt35amc151a | Ud | Guardamotor con mando manual local, de 3,5 módulos, tripolar (3P), ajuste de la intensidad de disparo térmico entre 16 y 25 A, poder de corte 15 kA, de 63,5x112,5x78 mm, montaje sobre carril DIN (35 mm) y fijación a carril mediante garras. (material) | 1.000 | 5673.05 | 5673.05 |
| mo003 | h | Electricista. (mano de obra) | 0.400 | 117.18 | 46.87 |
| % | % | Herramienta menor | 2 % | 5719.92 | 114.40 |
|  |  | Costes directos |  |  | 5834.32 |
