# Equipo de protección catódica, para tanque de gas licuado del petróleo (GLP), enterrado

- Propiedad del archivo: CYPE INGENIEROS, S.A.
- Formato: FIEBDC-3/2002
- Ámbito geográfico: Honduras
- Divisa: HNL
- Costes indirectos: 3.00 %
- Gastos generales: 13.00 %
- Beneficio industrial: 6.00 %
- IVA: 15.00 %

## I Instalaciones

### IG Gases combustibles

#### IGD Tanques

**IGD112** Ud Equipo de protección catódica, para tanque de gas licuado del petróleo (GLP), enterrado.
Equipo de protección catódica formado por 38 ánodos de magnesio de alto potencial, de 1,75 V, colocados dentro de sacos rellenos con una mezcla de yeso y bentonita y conexionados a cables unipolares de cobre de 2,5 mm² de sección y 4 m de longitud, con aislamiento de PVC, para tanque de gas licuado del petróleo (GLP), enterrado en foso relleno con arena, de lámina de acero, con una capacidad de 8334 litros. Incluso cables de unión, caja de conexiones, soporte, accesorios y elementos de sujeción.
Criterio de valoración económica: El precio no incluye la obra civil ni el relleno.
Incluye: Replanteo. Tendido de cables. Montaje, conexionado y comprobación de su correcto funcionamiento.
Criterio de medición de proyecto: Número de unidades previstas, según documentación gráfica de Proyecto.
Criterio de medición de obra: Se medirá el número de unidades realmente ejecutadas según especificaciones de Proyecto.

| Código | Ud | Descripción | Rendimiento | Precio | Importe |
|---|---|---|---|---|---|
| mt43dep024b | Ud | Ánodo de magnesio de alto potencial, de 1,75 V, de 60 mm de diámetro y 720 mm de longitud, de 4,1 kg, colocado dentro de un saco de algodón puro relleno con una mezcla de yeso y bentonita y conexionado a un cable unipolar de cobre de 2,5 mm² de sección y 4 m de longitud, con aislamiento de PVC, de 11 kg de peso total. (material) | 38.000 | 4880.84 | 185471.92 |
| mt35cun030b | m | Cable unipolar RV-K, siendo su tensión asignada de 0,6/1 kV, reacción al fuego clase Eca según UNE-EN 50575, con conductor de cobre clase 5 (-K) de 4 mm² de sección, con aislamiento de polietileno reticulado (R) y cubierta de PVC (V). (material) | 42.060 | 32.01 | 1346.34 |
| mt43dep050 | Ud | Caja de conexiones formada por gabinete metálico, de 200x200x150 mm, grado de protección IP65, con puerta y cerradura de triángulo. (material) | 1.000 | 2077.17 | 2077.17 |
| mt43dep052 | Ud | Soporte de piso para caja de conexiones, formado por pie, mástil de acero galvanizado de 1,5 m de longitud y base para fijación de gabinete. (material) | 1.000 | 1163.85 | 1163.85 |
| mo010 | h | Instalador de gas. (mano de obra) | 3.269 | 117.18 | 383.06 |
| mo109 | h | Ayudante de instalador de gas. (mano de obra) | 3.269 | 85.08 | 278.13 |
| % | % | Herramienta menor | 2 % | 190720.47 | 3814.41 |
|  |  | Costes directos |  |  | 194534.88 |
