# Central de detección de gas

- Propiedad del archivo: CYPE INGENIEROS, S.A.
- Formato: FIEBDC-3/2002
- Ámbito geográfico: Honduras
- Divisa: HNL
- Costes indirectos: 3.00 %
- Gastos generales: 13.00 %
- Beneficio industrial: 6.00 %
- IVA: 15.00 %

## I Instalaciones

### IG Gases combustibles

#### IGL Detección y alarma

**IGL001** Ud Central de detección de gas.
Central de detección automática de gas, analógica, para 8 zonas, de 355x260x85 mm, con grado de protección IP43, 8 barras de leds que indican el estado de funcionamiento, el estado de los detectores y la concentración de gas medida por el detector de cada zona, 3 niveles de alarma, 3 relés de salida, uno de 230 V, uno de 12 Vcc y uno con los contactos libres de tensión, para cada nivel de alarma y fuente de alimentación de 230 V. Incluso baterías.
Incluye: Colocación y fijación. Montaje, conexionado y comprobación de su correcto funcionamiento.
Criterio de medición de proyecto: Número de unidades previstas, según documentación gráfica de Proyecto.
Criterio de medición de obra: Se medirá el número de unidades realmente ejecutadas según especificaciones de Proyecto.

| Código | Ud | Descripción | Rendimiento | Precio | Importe |
|---|---|---|---|---|---|
| mt41dce040c | Ud | Central de detección automática de gas, analógica, para 8 zonas, de 355x260x85 mm, con grado de protección IP43, 8 barras de leds que indican el estado de funcionamiento, el estado de los detectores y la concentración de gas medida por el detector de cada zona, 3 niveles de alarma, 3 relés de salida, uno de 230 V, uno de 12 Vcc y uno con los contactos libres de tensión, para cada nivel de alarma y fuente de alimentación de 230 V. (material) | 1.000 | 43492.94 | 43492.94 |
| mt41rte030c | Ud | Batería de 12 V y 3 Ah. (material) | 2.000 | 735.49 | 1470.98 |
| mo006 | h | Instalador de redes y equipos de detección y seguridad. (mano de obra) | 0.588 | 118.70 | 69.80 |
| mo105 | h | Ayudante de instalador de redes y equipos de detección y seguridad. (mano de obra) | 0.588 | 86.19 | 50.68 |
| % | % | Herramienta menor | 2 % | 45084.40 | 901.69 |
|  |  | Costes directos |  |  | 45986.09 |
