# Filtro retenedor de residuos de gas

- Propiedad del archivo: CYPE INGENIEROS, S.A.
- Formato: FIEBDC-3/2002
- Ámbito geográfico: Honduras
- Divisa: HNL
- Costes indirectos: 3.00 %
- Gastos generales: 13.00 %
- Beneficio industrial: 6.00 %
- IVA: 15.00 %

## I Instalaciones

### IG Gases combustibles

#### IGW Elementos

**IGW025** Ud Filtro retenedor de residuos de gas.
Filtro retenedor de residuos de hierro fundido, con tamiz de acero inoxidable con perforaciones de 100 µm de diámetro, con rosca cilíndrica GAS de 2 1/2", PN=16 bar.
Incluye: Montaje, conexionado y comprobación de su correcto funcionamiento.
Criterio de medición de proyecto: Número de unidades previstas, según documentación gráfica de Proyecto.
Criterio de medición de obra: Se medirá el número de unidades realmente ejecutadas según especificaciones de Proyecto.

| Código | Ud | Descripción | Rendimiento | Precio | Importe |
|---|---|---|---|---|---|
| mt43acf010h | Ud | Filtro retenedor de residuos de hierro fundido, con tamiz de acero inoxidable con perforaciones de 100 µm de diámetro, con rosca cilíndrica GAS de 2 1/2", PN=16 bar. (material) | 1.000 | 7923.36 | 7923.36 |
| mo010 | h | Instalador de gas. (mano de obra) | 0.294 | 117.18 | 34.45 |
| mo109 | h | Ayudante de instalador de gas. (mano de obra) | 0.294 | 85.08 | 25.01 |
| % | % | Herramienta menor | 2 % | 7982.82 | 159.66 |
|  |  | Costes directos |  |  | 8142.48 |
