# Pieza para carril electrificado trifásico

- Propiedad del archivo: CYPE INGENIEROS, S.A.
- Formato: FIEBDC-3/2002
- Ámbito geográfico: Honduras
- Divisa: HNL
- Costes indirectos: 3.00 %
- Gastos generales: 13.00 %
- Beneficio industrial: 6.00 %
- IVA: 15.00 %

## I Instalaciones

### II Iluminación

#### III Interior

**III201** Ud Pieza para carril electrificado trifásico.
Pieza de cierre, de color blanco, para carril electrificado trifásico universal.
Incluye: Replanteo y trazado. Montaje, conexionado y comprobación de su correcto funcionamiento.
Criterio de medición de proyecto: Número de unidades previstas, según documentación gráfica de Proyecto.
Criterio de medición de obra: Se medirá el número de unidades realmente ejecutadas según especificaciones de Proyecto.

| Código | Ud | Descripción | Rendimiento | Precio | Importe |
|---|---|---|---|---|---|
| mt34ctl030d | Ud | Pieza de cierre, de color blanco, para carril electrificado trifásico universal. (material) | 1.000 | 60.72 | 60.72 |
| mo003 | h | Electricista. (mano de obra) | 0.176 | 117.18 | 20.62 |
| mo102 | h | Ayudante de electricista. (mano de obra) | 0.176 | 85.08 | 14.97 |
| % | % | Herramienta menor | 2 % | 96.31 | 1.93 |
|  |  | Costes directos |  |  | 98.24 |
