# Registro de terminación de red

- Propiedad del archivo: CYPE INGENIEROS, S.A.
- Formato: FIEBDC-3/2002
- Ámbito geográfico: Honduras
- Divisa: HNL
- Costes indirectos: 3.00 %
- Gastos generales: 13.00 %
- Beneficio industrial: 6.00 %
- IVA: 15.00 %

## I Instalaciones

### IL Infraestructura de telecomunicaciones

#### ILI Canalizaciones interiores

**ILI001** Ud Registro de terminación de red.
Registro de terminación de red, formado por dos cajas de plástico adyacentes, de 500x300x80 mm. Instalación empotrada. Incluso tapas, accesorios, piezas especiales y fijaciones.
Criterio de valoración económica: El precio no incluye las ayudas de albañilería para instalaciones.
Incluye: Replanteo. Colocación y fijación de la cajas.
Criterio de medición de proyecto: Número de unidades previstas, según documentación gráfica de Proyecto.
Criterio de medición de obra: Se medirá el número de unidades realmente ejecutadas según especificaciones de Proyecto.

| Código | Ud | Descripción | Rendimiento | Precio | Importe |
|---|---|---|---|---|---|
| mt40irt020b | Ud | Caja de registro de terminación de red, para instalaciones de ICT, de plástico, de 500x300x80 mm, para empotrar. Incluso tapa. (material) | 2.000 | 1281.84 | 2563.68 |
| mo001 | h | Instalador de telecomunicaciones. (mano de obra) | 0.355 | 117.18 | 41.60 |
| mo056 | h | Ayudante de instalador de telecomunicaciones. (mano de obra) | 0.355 | 85.08 | 30.20 |
| % | % | Herramienta menor | 2 % | 2635.48 | 52.71 |
|  |  | Costes directos |  |  | 2688.19 |
