# Canalización secundaria

- Propiedad del archivo: CYPE INGENIEROS, S.A.
- Formato: FIEBDC-3/2002
- Ámbito geográfico: Honduras
- Divisa: HNL
- Costes indirectos: 3.00 %
- Gastos generales: 13.00 %
- Beneficio industrial: 6.00 %
- IVA: 15.00 %

## I Instalaciones

### IL Infraestructura de telecomunicaciones

#### ILS Canalizaciones secundarias

**ILS010** m Canalización secundaria.
Canalización secundaria en tramo para el elevador, entre el registro principal y un registro de toma colocado en el cuarto de máquinas de cada elevador, caja de mecanismos de control o espacio equivalente, formada por canal protectora de PVC rígido de 30x40. Instalación en superficie. Incluso accesorios.
Incluye: Replanteo del recorrido de la canalización. Colocación y fijación de la canal protectora.
Criterio de medición de proyecto: Longitud medida según documentación gráfica de Proyecto.
Criterio de medición de obra: Se medirá la longitud realmente ejecutada según especificaciones de Proyecto.

| Código | Ud | Descripción | Rendimiento | Precio | Importe |
|---|---|---|---|---|---|
| mt35ait040ab | m | Canal protectora de PVC rígido, de 30x40 mm, para alojamiento de cables eléctricos, incluso accesorios. Con grado de protección IP4X. (material) | 1.000 | 263.67 | 263.67 |
| op00ato010 |  | Atornillador. | 1.000 | 0.00 | 0.00 |
| op00tal010 |  | Taladro. | 1.000 | 0.00 | 0.00 |
| op00mar010 |  | Martillo. | 1.000 | 0.00 | 0.00 |
| mo001 | h | Instalador de telecomunicaciones. (mano de obra) | 0.071 | 117.18 | 8.32 |
| mo056 | h | Ayudante de instalador de telecomunicaciones. (mano de obra) | 0.071 | 85.08 | 6.04 |
| % | % | Herramienta menor | 2 % | 278.03 | 5.56 |
|  |  | Costes directos |  |  | 283.59 |
