# Entrada binaria KNX

- Propiedad del archivo: CYPE INGENIEROS, S.A.
- Formato: FIEBDC-3/2002
- Ámbito geográfico: Honduras
- Divisa: HNL
- Costes indirectos: 3.00 %
- Gastos generales: 13.00 %
- Beneficio industrial: 6.00 %
- IVA: 15.00 %

## I Instalaciones

### IM Domóticas e inmóticas

#### IMK Componentes del sistema KNX

**IMK200** Ud Entrada binaria KNX.
Entrada binaria para conectar hasta 4 dispositivos convencionales con tensión nominal 24 V, de 2 módulos, con protocolo de comunicación KNX. Montaje en carril DIN.
Incluye: Montaje y conexionado.
Criterio de medición de proyecto: Número de unidades previstas, según documentación gráfica de Proyecto.
Criterio de medición de obra: Se medirá el número de unidades realmente ejecutadas según especificaciones de Proyecto.

| Código | Ud | Descripción | Rendimiento | Precio | Importe |
|---|---|---|---|---|---|
| mt35dse020a | Ud | Entrada binaria para conectar hasta 4 dispositivos convencionales con tensión nominal 24 V, de 2 módulos, con protocolo de comunicación KNX, con borne de conexión y derivación KNX, para montaje en carril DIN. (material) | 1.000 | 8097.20 | 8097.20 |
| mo003 | h | Electricista. (mano de obra) | 0.247 | 117.18 | 28.94 |
| mo102 | h | Ayudante de electricista. (mano de obra) | 0.247 | 85.08 | 21.01 |
| mo123 | h | Especialista en la puesta en marcha de instalaciones. (mano de obra) | 0.494 | 221.63 | 109.49 |
| % | % | Herramienta menor | 2 % | 8256.64 | 165.13 |
|  |  | Costes directos |  |  | 8421.77 |
