# Acoplador de zonas KNX

- Propiedad del archivo: CYPE INGENIEROS, S.A.
- Formato: FIEBDC-3/2002
- Ámbito geográfico: Honduras
- Divisa: HNL
- Costes indirectos: 3.00 %
- Gastos generales: 13.00 %
- Beneficio industrial: 6.00 %
- IVA: 15.00 %

## I Instalaciones

### IM Domóticas e inmóticas

#### IMK Componentes del sistema KNX

**IMK020** Ud Acoplador de zonas KNX.
Acoplador de 2 módulos, con aislamiento galvánico, para posibilitar el intercambio de información entre dos zonas. Montaje en carril DIN.
Incluye: Montaje y conexionado.
Criterio de medición de proyecto: Número de unidades previstas, según documentación gráfica de Proyecto.
Criterio de medición de obra: Se medirá el número de unidades realmente ejecutadas según especificaciones de Proyecto.

| Código | Ud | Descripción | Rendimiento | Precio | Importe |
|---|---|---|---|---|---|
| mt35dac010a | Ud | Acoplador de 2 módulos, con aislamiento galvánico, para dispositivos con protocolo de comunicación KNX, con bornes de conexión y derivación, para montaje en carril DIN. (material) | 1.000 | 11436.24 | 11436.24 |
| mo003 | h | Electricista. (mano de obra) | 0.259 | 118.70 | 30.74 |
| mo102 | h | Ayudante de electricista. (mano de obra) | 0.259 | 86.19 | 22.32 |
| mo123 | h | Especialista en la puesta en marcha de instalaciones. (mano de obra) | 0.518 | 224.52 | 116.30 |
| % | % | Herramienta menor | 2 % | 11605.60 | 232.11 |
|  |  | Costes directos |  |  | 11837.71 |
