# Acoplador de bus KNX

- Propiedad del archivo: CYPE INGENIEROS, S.A.
- Formato: FIEBDC-3/2002
- Ámbito geográfico: Honduras
- Divisa: HNL
- Costes indirectos: 3.00 %
- Gastos generales: 13.00 %
- Beneficio industrial: 6.00 %
- IVA: 15.00 %

## I Instalaciones

### IM Domóticas e inmóticas

#### IMK Componentes del sistema KNX

**IMK050** Ud Acoplador de bus KNX.
Acoplador de bus con protocolo de comunicación KNX. Montaje empotrado.
Criterio de valoración económica: El precio no incluye la caja para mecanismo empotrado.
Incluye: Montaje y conexionado.
Criterio de medición de proyecto: Número de unidades previstas, según documentación gráfica de Proyecto.
Criterio de medición de obra: Se medirá el número de unidades realmente ejecutadas según especificaciones de Proyecto.

| Código | Ud | Descripción | Rendimiento | Precio | Importe |
|---|---|---|---|---|---|
| mt35dac100a | Ud | Acoplador de bus con protocolo de comunicación KNX, con borne de conexión y derivación, para empotrar. (material) | 1.000 | 2375.84 | 2375.84 |
| mo003 | h | Electricista. (mano de obra) | 0.176 | 118.70 | 20.89 |
| mo102 | h | Ayudante de electricista. (mano de obra) | 0.176 | 86.19 | 15.17 |
| mo123 | h | Especialista en la puesta en marcha de instalaciones. (mano de obra) | 0.353 | 224.52 | 79.26 |
| % | % | Herramienta menor | 2 % | 2491.16 | 49.82 |
|  |  | Costes directos |  |  | 2540.98 |
