# Luminaria de emergencia con lámpara LED, en zonas comunes

- Propiedad del archivo: CYPE INGENIEROS, S.A.
- Formato: FIEBDC-3/2002
- Ámbito geográfico: Honduras
- Divisa: HNL
- Costes indirectos: 3.00 %
- Gastos generales: 13.00 %
- Beneficio industrial: 6.00 %
- IVA: 15.00 %

## I Instalaciones

### IO Contra incendios

#### IOA Alumbrado de emergencia

**IOA021** Ud Luminaria de emergencia con lámpara LED, en zonas comunes.
Luminaria de emergencia permanente o no permanente, con autotest y posibilidad de control centralizado, de 20 W, con lámpara LED no reemplazable, flujo luminoso 200 lúmenes, carcasa de 280x120x60 mm, aislamiento clase II, grados de protección IP65 e IK07, con baterías de Ni-Cd, autonomía de 1 h, alimentación a 220/240 V y 50-60 Hz y piloto luminoso indicador de carga color verde, en zonas comunes. Instalación en superficie. Incluso accesorios y elementos de fijación.
Incluye: Replanteo. Fijación y nivelación. Montaje, conexionado y comprobación de su correcto funcionamiento.
Criterio de medición de proyecto: Número de unidades previstas, según documentación gráfica de Proyecto.
Criterio de medición de obra: Se medirá el número de unidades realmente ejecutadas según especificaciones de Proyecto.

| Código | Ud | Descripción | Rendimiento | Precio | Importe |
|---|---|---|---|---|---|
| mt34aem122b | Ud | Luminaria de emergencia permanente o no permanente, con autotest y posibilidad de control centralizado, de 20 W, con lámpara LED no reemplazable, flujo luminoso 200 lúmenes, carcasa de 280x120x60 mm, aislamiento clase II, grados de protección IP65 e IK07, con baterías de Ni-Cd, autonomía de 1 h, alimentación a 220/240 V y 50-60 Hz y piloto luminoso indicador de carga color verde. Incluso accesorios y elementos de fijación. (material) | 1.000 | 6619.65 | 6619.65 |
| mo003 | h | Electricista. (mano de obra) | 0.176 | 117.18 | 20.62 |
| mo102 | h | Ayudante de electricista. (mano de obra) | 0.176 | 85.08 | 14.97 |
| % | % | Herramienta menor | 2 % | 6655.24 | 133.10 |
|  |  | Costes directos |  |  | 6788.34 |
