# Detector analógico

- Propiedad del archivo: CYPE INGENIEROS, S.A.
- Formato: FIEBDC-3/2002
- Ámbito geográfico: Honduras
- Divisa: HNL
- Costes indirectos: 3.00 %
- Gastos generales: 13.00 %
- Beneficio industrial: 6.00 %
- IVA: 15.00 %

## I Instalaciones

### IO Contra incendios

#### IOD Detección y alarma

**IOD102** Ud Detector analógico.
Detector óptico de humos y térmico analógico direccionable con aislador de cortocircuito, de ABS color blanco, formado por un elemento sensible a los humos claros y a el incremento lento de la temperatura para una temperatura máxima de alarma de 58°C, para alimentación de 12 a 24 Vcc, con led de activación e indicador de alarma y salida para piloto de señalización remota, para instalación con canalización de protección de cableado empotrada. Incluso base universal y elementos de fijación.
Criterio de valoración económica: El precio no incluye las ayudas de albañilería para instalaciones ni la canalización de protección de cableado.
Incluye: Replanteo. Fijación de la base. Montaje, conexionado y comprobación de su correcto funcionamiento.
Criterio de medición de proyecto: Número de unidades previstas, según documentación gráfica de Proyecto.
Criterio de medición de obra: Se medirá el número de unidades realmente ejecutadas según especificaciones de Proyecto.

| Código | Ud | Descripción | Rendimiento | Precio | Importe |
|---|---|---|---|---|---|
| mt41pig520 | Ud | Detector óptico de humos y térmico analógico direccionable con aislador de cortocircuito, de ABS color blanco, formado por un elemento sensible a los humos claros y a el incremento lento de la temperatura para una temperatura máxima de alarma de 58°C, para alimentación de 12 a 24 Vcc, con led de activación e indicador de alarma y salida para piloto de señalización remota. (material) | 1.000 | 1646.09 | 1646.09 |
| mt41pig550 | Ud | Base universal, de ABS color blanco, para detector analógico. Incluso elementos de fijación. (material) | 1.000 | 525.35 | 525.35 |
| mo006 | h | Instalador de redes y equipos de detección y seguridad. (mano de obra) | 0.588 | 118.70 | 69.80 |
| mo105 | h | Ayudante de instalador de redes y equipos de detección y seguridad. (mano de obra) | 0.588 | 86.19 | 50.68 |
| % | % | Herramienta menor | 2 % | 2291.92 | 45.84 |
|  |  | Costes directos |  |  | 2337.76 |
