# Escalera de emergencia

- Propiedad del archivo: CYPE INGENIEROS, S.A.
- Formato: FIEBDC-3/2002
- Ámbito geográfico: Honduras
- Divisa: HNL
- Costes indirectos: 3.00 %
- Gastos generales: 13.00 %
- Beneficio industrial: 6.00 %
- IVA: 15.00 %

## I Instalaciones

### IO Contra incendios

#### IOE Escaleras de emergencia

**IOE010** Ud Escalera de emergencia.
Escalera metálica de emergencia situada en el exterior del edificio, compuesta de perfiles estructurales y descansos, para 7 plantas, de altura máxima de planta 3 m, recta y con dos tramos rectos, con una anchura útil de 1 m para una sobrecarga de uso de 400 kg/m², Euroclase A1 de reacción al fuego, elaborada en taller y montada en obra mediante uniones soldadas. Compuesta de: CIMENTACIÓN de concreto armado, realizada con concreto f'c=210 kg/cm² (3000 psi), clase de exposición F0 S0 P0 C0, tamaño máximo del agregado 12,5 mm, consistencia blanda, mezclado en obra, y acero Grado 60 (fy=4200 kg/cm²), con una cuantía aproximada de 50 kg/m³, vaciada sobre base de concreto pobre, en el fondo de la excavación previamente realizada. ESTRUCTURA metálica de perfiles de acero S 275 JR laminado en caliente, formada por dos soportes intermedios con perfiles HEB, viga zanca con perfiles IPE y viga ménsula para soporte de la viga de descanso con perfiles HEB. PELDAÑEADO Y MESETA de lámina lagrimada de acero galvanizado, de 3 mm de espesor y BARANDA de 1,10 m de altura, de tubo de acero laminado en frío, de 40x20x1,5 mm y 20x20x1,5 mm, colocada en todo su perímetro y en el hueco de la escalera. Incluso placas de anclaje a la cimentación y a la estructura del edificio, piezas especiales y despuntes.
Criterio de valoración económica: El precio incluye el corte, doblado y montaje de la armadura en el lugar definitivo de su colocación en obra, pero no incluye la excavación de la cimentación ni el encofrado.
Incluye: Formación de la capa de concreto de limpieza. Colocación de la armadura con separadores homologados. Preparación del concreto. Fundido y compactación del concreto. Coronación y enrase de la cimentación con las placas de anclaje. Curado del concreto. Replanteo y marcado de los ejes de las columnas metálicas. Corte y ajuste de las piezas. Izado y presentación de las vigas. Aplomado. Resolución de las uniones a la base de cimentación. Reglaje de la pieza y ajuste definitivo de las uniones. Comprobación final del aplomado. Uniones al edificio. Ejecución de encuentros especiales y remates. Aplicación de dos manos de imprimación anticorrosiva.
Criterio de medición de proyecto: Número de unidades previstas, según documentación gráfica de Proyecto.
Criterio de medición de obra: Se medirá el número de unidades realmente ejecutadas según especificaciones de Proyecto.

| Código | Ud | Descripción | Rendimiento | Precio | Importe |
|---|---|---|---|---|---|
| mt10hmf110abb | m³ | Concreto simple f'c=100 kg/cm² (1000 psi), clase de exposición F0 S0 P0 C0, tamaño máximo del agregado 19 mm, consistencia blanda, premezclado, según ACI 318. (material) | 1.050 | 2049.05 | 2151.50 |
| mt08aaa010a | m³ | Agua. (material) | 1.446 | 38.26 | 55.32 |
| mt01arg000i | m³ | Arena cribada. (material) | 3.720 | 346.29 | 1288.20 |
| mt01arg001ie | m³ | Agregado grueso homogeneizado, de tamaño máximo 12,5 mm. (material) | 5.580 | 317.90 | 1773.88 |
| mt08cem000i | kg | Cemento gris en sacos. (material) | 2404.864 | 4.16 | 10004.23 |
| mt07aco020a | Ud | Separador homologado para cimentaciones. (material) | 48.800 | 3.88 | 189.34 |
| mt07aco110g | kg | Acero en varillas corrugadas, Grado 60 (fy=4200 kg/cm²), de varios diámetros, según ASTM A 615. (material) | 50.000 | 23.63 | 1181.50 |
| mt41esc010a | Ud | Módulo de escalera metálica de emergencia, recta y con dos tramos rectos por planta de 3 m de altura máxima, con una anchura útil de 1 m, para una sobrecarga de uso de 400 kg/m², Euroclase A1 de reacción al fuego, compuesto por: una estructura metálica de perfiles de acero S 275 JR laminado en caliente, formada por dos soportes intermedios con perfiles HEB, viga zanca con perfiles IPE y viga ménsula para soporte de la viga de descanso con perfiles HEB; pasos y descanso de lámina lagrimada de acero galvanizado, de 3 mm de espesor; y por una baranda, de 1,10 m de altura, de tubo de acero laminado en frío, de 40x20x1,5 mm y 20x20x1,5 mm, colocada en todo su perímetro y en el hueco de la escalera; con preparación de superficies en grado SA21/2 según ISO 8501-1 y aplicación posterior de dos manos de imprimación con un espesor mínimo de película seca de 30 micras por mano; elaborado en taller. (material) | 7.000 | 109760.44 | 768323.08 |
| mt07ala010deb | kg | Acero laminado S275JR, en perfiles laminados en caliente, piezas simples, para aplicaciones estructurales, acabado con imprimación antioxidante. Trabajado y montado en taller, para colocar con uniones soldadas en obra. (material) | 70.000 | 39.76 | 2783.20 |
| mt27pfi010 | l | Imprimación de secado rápido, formulada con resinas alquídicas modificadas y fosfato de zinc. (material) | 24.500 | 147.74 | 3619.63 |
| mq07gte010a | h | Grúa autopropulsada de brazo telescópico con una capacidad de elevación de 12 t y 20 m de altura máxima de trabajo. (maquinaria) | 11.360 | 1217.16 | 13826.94 |
| mq06hor010 | h | Mezcladora de concreto eléctrica con una capacidad de amasado de 160 l. (maquinaria) | 4.667 | 76.52 | 357.12 |
| mq08sol020 | h | Equipo y elementos auxiliares para soldadura eléctrica. (maquinaria) | 23.184 | 75.94 | 1760.59 |
| au00auh040 |  | Vibrador de concreto, eléctrico. | 1.000 | 0.00 | 0.00 |
| mo043 | h | Armador de hierro. (mano de obra) | 0.198 | 120.22 | 23.80 |
| mo090 | h | Ayudante de armador de hierro. (mano de obra) | 0.297 | 89.80 | 26.67 |
| mo113 | h | Peón de albañilería. (mano de obra) | 7.917 | 83.20 | 658.69 |
| mo112 | h | Peón especializado de albañilería. (mano de obra) | 8.294 | 84.56 | 701.34 |
| mo045 | h | Armador, en trabajos de colocación del concreto. (mano de obra) | 0.377 | 120.22 | 45.32 |
| mo092 | h | Ayudante de armador, en trabajos de colocación del concreto. (mano de obra) | 2.262 | 89.80 | 203.13 |
| mo047 | h | Montador de estructura metálica. (mano de obra) | 30.285 | 120.22 | 3640.86 |
| mo094 | h | Ayudante de montador de estructura metálica. (mano de obra) | 30.285 | 89.80 | 2719.59 |
| % | % | Herramienta menor | 2 % | 815333.93 | 16306.68 |
|  |  | Costes directos |  |  | 831640.61 |
