# Franja cortafuegos de láminas de yeso, para edificio de uso industrial. Sistema "PLACO"

- Propiedad del archivo: CYPE INGENIEROS, S.A.
- Formato: FIEBDC-3/2002
- Ámbito geográfico: Honduras
- Divisa: HNL
- Costes indirectos: 3.00 %
- Gastos generales: 13.00 %
- Beneficio industrial: 6.00 %
- IVA: 15.00 %

## I Instalaciones

### IO Contra incendios

#### IOF Protección pasiva contra incendios: franjas cortafuegos

**IOF024** m² Franja cortafuegos de láminas de yeso, para edificio de uso industrial. Sistema "PLACO".
Franja cortafuegos horizontal, de 1 m de anchura, con una resistencia al fuego EI 120, para edificio de uso industrial, fijada mecánicamente a la medianera con subestructura soporte, sistema "PLACO", compuesta por 2 láminas de yeso AF / - 900 / 2500 / 25 / con los bordes longitudinales afinados, Megaplac PPF 25 "PLACO", formada por un alma de yeso de origen natural embutida e íntimamente ligada a dos láminas de cartón fuerte, reforzada por la inclusión en la masa de fibra de vidrio de hilo corto no tejido para mejorar su cohesión a temperaturas altas, fijadas a la subestructura soporte compuesta por canales y montantes, formando escuadras separadas 750 mm entre sí, suspensiones y perfiles separados 400 mm entre sí. Incluso tornillos para la fijación de las placas, tiras de placas fijadas mecánicamente para el sellado perimetral y pasta y cinta para el tratamiento de juntas.
Incluye: Replanteo. Formación de las escuadras con canales y montantes. Colocación y fijación de las escuadras. Instalación de suspensiones. Colocación a presión de los perfiles contra las suspensiones. Colocación y fijación de los perfiles perimetrales. Preparación y corte de las placas. Atornillado de las placas a los perfiles. Sellado del encuentro de la franja cortafuegos con el muro perimetral. Tratamiento de juntas.
Criterio de medición de proyecto: Superficie medida según documentación gráfica de Proyecto.
Criterio de medición de obra: Se medirá la superficie realmente ejecutada según especificaciones de Proyecto.

| Código | Ud | Descripción | Rendimiento | Precio | Importe |
|---|---|---|---|---|---|
| mt12plp070b | m | Canal de perfil de acero galvanizado, R 48 "PLACO", fabricado mediante laminación en frío, de 3000 mm de longitud, 48x30 mm de sección y 0,55 mm de espesor. (material) | 3.330 | 54.63 | 181.92 |
| mt12plp060b | m | Montante de perfil de acero galvanizado, M 48 "PLACO", fabricado mediante laminación en frío, de 3000 mm de longitud, 46,5x36 mm de sección y 0,6 mm de espesor. (material) | 1.400 | 66.54 | 93.16 |
| mt12qlt030a | Ud | Tornillo autoperforante rosca-metal, TRPF 13 "PLACO", de 13 mm de longitud. (material) | 16.800 | 0.89 | 14.95 |
| mt12ple110 | Ud | Suspensión C "PLACO". (material) | 4.200 | 6.08 | 25.54 |
| mt12plp010 | m | Perfil de acero galvanizado, F-530 "PLACO", fabricado mediante laminación en frío, de 3000 mm de longitud, 45x16 mm de sección y 0,6 mm de espesor, para la realización de trasdosados autoportantes y techos. (material) | 3.000 | 53.41 | 160.23 |
| mt12ple030 | Ud | Pieza de empalme F-530 "PLACO". (material) | 0.900 | 9.46 | 8.51 |
| mt12psg082 | Ud | Fijación para concreto. (material) | 0.800 | 9.81 | 7.85 |
| mt12plp080a | m | Perfil angular de acero galvanizado, CR2 "PLACO", fabricado mediante laminación en frío, de 3000 mm de longitud, 34x23 mm de sección y 0,55 mm de espesor. (material) | 1.050 | 36.02 | 37.82 |
| mt12plk017r | m² | Lámina de yeso AF / - 900 / 2500 / 25 / con los bordes longitudinales afinados, Megaplac PPF 25 "PLACO", formada por un alma de yeso de origen natural embutida e íntimamente ligada a dos láminas de cartón fuerte, reforzada por la inclusión en la masa de fibra de vidrio de hilo corto no tejido para mejorar su cohesión a temperaturas altas. (material) | 2.100 | 503.92 | 1058.23 |
| mt12plt010b | Ud | Tornillo autorroscante TTPC 30 "PLACO", con cabeza de trompeta, de 30 mm de longitud, para instalación de láminas de yeso sobre perfiles de espesor inferior a 6 mm. (material) | 20.000 | 0.64 | 12.80 |
| mt12plt010f | Ud | Tornillo autorroscante TTPC 70 "PLACO", con cabeza de trompeta, de 70 mm de longitud, para instalación de láminas de yeso sobre perfiles de espesor inferior a 6 mm. (material) | 20.000 | 1.49 | 29.80 |
| mt12plm010a | kg | Pasta de secado en polvo SN "PLACO"; Euroclase A2-s1, d0 de reacción al fuego, rango de temperatura de trabajo de 5 a 30°C, para aplicación manual con cinta de juntas; para el tratamiento de las juntas de las láminas de yeso. (material) | 0.150 | 34.49 | 5.17 |
| mt12plj030 | m | Cinta autoadhesiva de malla de fibra de vidrio, "PLACO", para refuerzo de juntas. (material) | 0.600 | 22.45 | 13.47 |
| mo011 | h | Montador. (mano de obra) | 0.355 | 117.18 | 41.60 |
| mo080 | h | Ayudante de montador. (mano de obra) | 0.355 | 85.25 | 30.26 |
| mo053 | h | Montador de prefabricados interiores. (mano de obra) | 0.355 | 117.18 | 41.60 |
| mo100 | h | Ayudante de montador de prefabricados interiores. (mano de obra) | 0.355 | 85.25 | 30.26 |
| % | % | Herramienta menor | 2 % | 1793.17 | 35.86 |
|  |  | Costes directos |  |  | 1829.03 |
