# Señalización de equipos contra incendios

- Propiedad del archivo: CYPE INGENIEROS, S.A.
- Formato: FIEBDC-3/2002
- Ámbito geográfico: Honduras
- Divisa: HNL
- Costes indirectos: 3.00 %
- Gastos generales: 13.00 %
- Beneficio industrial: 6.00 %
- IVA: 15.00 %

## I Instalaciones

### IO Contra incendios

#### IOS Señalización

**IOS010** Ud Señalización de equipos contra incendios.
Placa de señalización de equipos contra incendios, de vinilo fotoluminiscente, con luminancia a 10 minutos mayor o igual a 40 mcd/m², luminancia a 60 minutos mayor o igual a 5,6 mcd/m² y tiempo de atenuación de luminancia mayor o igual a 800 min, de 420x594 mm. Incluso elementos de fijación.
Incluye: Replanteo. Fijación al paramento.
Criterio de medición de proyecto: Número de unidades previstas, según documentación gráfica de Proyecto.
Criterio de medición de obra: Se medirá el número de unidades realmente ejecutadas según especificaciones de Proyecto.

| Código | Ud | Descripción | Rendimiento | Precio | Importe |
|---|---|---|---|---|---|
| mt41sny010ef | Ud | Placa de señalización de equipos contra incendios, de vinilo fotoluminiscente, con luminancia a 10 minutos mayor o igual a 40 mcd/m², luminancia a 60 minutos mayor o igual a 5,6 mcd/m² y tiempo de atenuación de luminancia mayor o igual a 800 min, de 420x594 mm. Incluso elementos de fijación. (material) | 1.000 | 289.02 | 289.02 |
| mo113 | h | Peón de albañilería. (mano de obra) | 0.353 | 82.13 | 28.99 |
| % | % | Herramienta menor | 2 % | 318.01 | 6.36 |
|  |  | Costes directos |  |  | 324.37 |
