# Señalización de medios de desagüe

- Propiedad del archivo: CYPE INGENIEROS, S.A.
- Formato: FIEBDC-3/2002
- Ámbito geográfico: Honduras
- Divisa: HNL
- Costes indirectos: 3.00 %
- Gastos generales: 13.00 %
- Beneficio industrial: 6.00 %
- IVA: 15.00 %

## I Instalaciones

### IO Contra incendios

#### IOS Señalización

**IOS020** Ud Señalización de medios de desagüe.
Placa de señalización de medios de desagüe, de polipropileno, de 568x148 mm. Incluso elementos de fijación.
Incluye: Replanteo. Fijación al paramento.
Criterio de medición de proyecto: Número de unidades previstas, según documentación gráfica de Proyecto.
Criterio de medición de obra: Se medirá el número de unidades realmente ejecutadas según especificaciones de Proyecto.

| Código | Ud | Descripción | Rendimiento | Precio | Importe |
|---|---|---|---|---|---|
| mt41sny020cg | Ud | Placa de señalización de medios de desagüe, de polipropileno, de 568x148 mm. Incluso elementos de fijación. (material) | 1.000 | 345.96 | 345.96 |
| mo113 | h | Peón de albañilería. (mano de obra) | 0.353 | 82.13 | 28.99 |
| % | % | Herramienta menor | 2 % | 374.95 | 7.50 |
|  |  | Costes directos |  |  | 382.45 |
