# Canaleta de drenaje para ducha de obra

- Propiedad del archivo: CYPE INGENIEROS, S.A.
- Formato: FIEBDC-3/2002
- Ámbito geográfico: Honduras
- Divisa: HNL
- Costes indirectos: 3.00 %
- Gastos generales: 13.00 %
- Beneficio industrial: 6.00 %
- IVA: 15.00 %

## I Instalaciones

### IS Desagüe de aguas

#### ISD Derivaciones individuales

**ISD010** Ud Canaleta de drenaje para ducha de obra.
Canaleta de drenaje de acero inoxidable de 50 mm de anchura y 850 mm de longitud, con sifón extraíble y válvula de aireación de ABS de salida horizontal de ABS de 40 mm de diámetro y 69 mm de altura, y rejilla de acero inoxidable, para desagüe de ducha de obra.
Incluye: Montaje, conexionado y comprobación de su correcto funcionamiento.
Criterio de medición de proyecto: Número de unidades previstas, según documentación gráfica de Proyecto.
Criterio de medición de obra: Se medirá el número de unidades realmente ejecutadas según especificaciones de Proyecto.

| Código | Ud | Descripción | Rendimiento | Precio | Importe |
|---|---|---|---|---|---|
| mt15rej030qkfs | Ud | Canaleta de drenaje de acero inoxidable de 50 mm de anchura y 850 mm de longitud, con sifón extraíble y válvula de aireación de ABS de salida horizontal de ABS de 40 mm de diámetro y 69 mm de altura, y rejilla de acero inoxidable, para ducha de obra. (material) | 1.000 | 16315.60 | 16315.60 |
| mo008 | h | Fontanero. (mano de obra) | 0.178 | 117.18 | 20.86 |
| mo107 | h | Ayudante de fontanero. (mano de obra) | 0.089 | 85.08 | 7.57 |
| % | % | Herramienta menor | 2 % | 16344.03 | 326.88 |
|  |  | Costes directos |  |  | 16670.91 |
