# Toma de desagüe para electrodoméstico

- Propiedad del archivo: CYPE INGENIEROS, S.A.
- Formato: FIEBDC-3/2002
- Ámbito geográfico: Honduras
- Divisa: HNL
- Costes indirectos: 3.00 %
- Gastos generales: 13.00 %
- Beneficio industrial: 6.00 %
- IVA: 15.00 %

## I Instalaciones

### IS Desagüe de aguas

#### ISD Derivaciones individuales

**ISD006** Ud Toma de desagüe para electrodoméstico.
Toma de desagüe para electrodoméstico, con enlace mixto macho de PVC, de 40 mm de diámetro, colocada mediante unión pegada con adhesivo. Incluso líquido limpiador y adhesivo para tubos y accesorios de PVC.
Incluye: Montaje, conexionado y comprobación de su correcto funcionamiento.
Criterio de medición de proyecto: Número de unidades previstas, según documentación gráfica de Proyecto.
Criterio de medición de obra: Se medirá el número de unidades realmente ejecutadas según especificaciones de Proyecto.

| Código | Ud | Descripción | Rendimiento | Precio | Importe |
|---|---|---|---|---|---|
| mt30del010a | Ud | Toma de desagüe para electrodoméstico, con enlace mixto macho de PVC, de 40 mm de diámetro. (material) | 1.000 | 101.72 | 101.72 |
| mt11var009 | l | Líquido limpiador para pegado mediante adhesivo de tubos y accesorios de PVC. (material) | 0.004 | 1144.65 | 4.58 |
| mt11var010 | l | Adhesivo para tubos y accesorios de PVC. (material) | 0.002 | 1458.82 | 2.92 |
| mo008 | h | Fontanero. (mano de obra) | 0.237 | 117.18 | 27.77 |
| mo107 | h | Ayudante de fontanero. (mano de obra) | 0.237 | 85.08 | 20.16 |
| % | % | Herramienta menor | 2 % | 157.15 | 3.14 |
|  |  | Costes directos |  |  | 160.29 |
