# Regulador de caudal

- Propiedad del archivo: CYPE INGENIEROS, S.A.
- Formato: FIEBDC-3/2002
- Ámbito geográfico: Honduras
- Divisa: HNL
- Costes indirectos: 3.00 %
- Gastos generales: 13.00 %
- Beneficio industrial: 6.00 %
- IVA: 15.00 %

## I Instalaciones

### IV Ventilación

#### IVM Ventilación mecánica

**IVM022** Ud Regulador de caudal.
Regulador de caudal de aire constante, para 300 m³/h de caudal y rango de presión estática de 50 a 200 Pa, formado por cuerpo de material termoplástico de 245 mm de diámetro, junta de estanqueidad y regulador.
Incluye: Replanteo. Colocación del regulador en el interior del ducto.
Criterio de medición de proyecto: Número de unidades previstas, según documentación gráfica de Proyecto.
Criterio de medición de obra: Se medirá el número de unidades realmente ejecutadas según especificaciones de Proyecto.

| Código | Ud | Descripción | Rendimiento | Precio | Importe |
|---|---|---|---|---|---|
| mt42svi251qfO2 | Ud | Regulador de caudal de aire constante, para 300 m³/h de caudal y rango de presión estática de 50 a 200 Pa, formado por cuerpo de material termoplástico de 245 mm de diámetro, junta de estanqueidad y regulador. (material) | 1.000 | 2600.72 | 2600.72 |
| mo011 | h | Montador. (mano de obra) | 0.178 | 117.18 | 20.86 |
| mo080 | h | Ayudante de montador. (mano de obra) | 0.178 | 85.25 | 15.17 |
| % | % | Herramienta menor | 2 % | 2636.75 | 52.74 |
|  |  | Costes directos |  |  | 2689.49 |
