# Compuerta antirretorno

- Propiedad del archivo: CYPE INGENIEROS, S.A.
- Formato: FIEBDC-3/2002
- Ámbito geográfico: Honduras
- Divisa: HNL
- Costes indirectos: 3.00 %
- Gastos generales: 13.00 %
- Beneficio industrial: 6.00 %
- IVA: 15.00 %

## I Instalaciones

### IV Ventilación

#### IVM Ventilación mecánica

**IVM027** Ud Compuerta antirretorno.
Compuerta antirretorno, de plástico, de 120 mm de diámetro, para impedir la entrada de olores y corrientes de aire e impedir fugas de calefacción cuando el extractor no funciona.
Incluye: Replanteo. Colocación. Conexionado de los ductos. Comprobación de su correcto funcionamiento.
Criterio de medición de proyecto: Número de unidades previstas, según documentación gráfica de Proyecto.
Criterio de medición de obra: Se medirá el número de unidades realmente ejecutadas según especificaciones de Proyecto.

| Código | Ud | Descripción | Rendimiento | Precio | Importe |
|---|---|---|---|---|---|
| mt32exi040f | Ud | Compuerta antirretorno, de plástico, de 120 mm de diámetro. (material) | 1.000 | 318.18 | 318.18 |
| mo011 | h | Montador. (mano de obra) | 0.296 | 117.18 | 34.69 |
| mo080 | h | Ayudante de montador. (mano de obra) | 0.296 | 85.25 | 25.23 |
| % | % | Herramienta menor | 2 % | 378.10 | 7.56 |
|  |  | Costes directos |  |  | 385.66 |
