# Tubo de acero negro

- Propiedad del archivo: CYPE INGENIEROS, S.A.
- Formato: FIEBDC-3/2002
- Ámbito geográfico: Honduras
- Divisa: HNL
- Costes indirectos: 3.00 %
- Gastos generales: 13.00 %
- Beneficio industrial: 6.00 %
- IVA: 15.00 %

## I Instalaciones

### IW Soportes, tubos y accesorios para fluidos

#### IWA De acero

**IWA005** m Tubo de acero negro.
Tubo de acero negro, con soldadura longitudinal por resistencia eléctrica, serie M, de 1" DN 25 mm de diámetro y 3,2 mm de espesor, unión roscada.
Criterio de valoración económica: El precio no incluye el soporte ni los accesorios.
Incluye: Replanteo. Colocación.
Criterio de medición de proyecto: Longitud medida según documentación gráfica de Proyecto.
Criterio de medición de obra: Se medirá la longitud realmente ejecutada según especificaciones de Proyecto.

| Código | Ud | Descripción | Rendimiento | Precio | Importe |
|---|---|---|---|---|---|
| mt08tan010da | m | Tubo de acero negro, con soldadura longitudinal por resistencia eléctrica, serie M, de 1" DN 25 mm de diámetro y 3,2 mm de espesor. (material) | 1.000 | 137.67 | 137.67 |
| mo008 | h | Fontanero. (mano de obra) | 0.052 | 117.18 | 6.09 |
| mo107 | h | Ayudante de fontanero. (mano de obra) | 0.052 | 85.08 | 4.42 |
| % | % | Herramienta menor | 2 % | 148.18 | 2.96 |
|  |  | Costes directos |  |  | 151.14 |
