# Puerta frigorífica corrediza

- Propiedad del archivo: CYPE INGENIEROS, S.A.
- Formato: FIEBDC-3/2002
- Ámbito geográfico: Honduras
- Divisa: HNL
- Costes indirectos: 3.00 %
- Gastos generales: 13.00 %
- Beneficio industrial: 6.00 %
- IVA: 15.00 %

## L Puertas, ventanas, closets, fierrería, vidrios y protecciones solares

### LI Puertas de uso industrial

#### LIF Puertas frigoríficas

**LIF010** Ud Puerta frigorífica corrediza.
Puerta frigorífica corrediza, con sistema de guiado elevado, para hueco de dimensiones útiles 700x1800 mm, de cámara frigorífica, con temperatura de trabajo hasta 0 °C. HOJA: de 75 mm de espesor, con bastidor de perfil estructural de aluminio anodizado, revestimiento en ambas caras de lámina de acero galvanizado, acabado lacado y alma de espuma de poliuretano inyectada a alta presión, de densidad entre 40 y 45 kg/m³, con marco de perfiles con rotura de puente térmico y doble burlete perimetral sobre soporte de PVC; ACCESORIOS: cerradura con llave, con posibilidad de apertura desde el interior, motor eléctrico para accionamiento automático y cortina de lamas de PVC. Colocación en panel frigorífico.
Incluye: Replanteo. Colocación y fijación de la puerta al paramento.
Criterio de medición de proyecto: Número de unidades previstas, según documentación gráfica de Proyecto.
Criterio de medición de obra: Se medirá el número de unidades realmente ejecutadas según especificaciones de Proyecto.

| Código | Ud | Descripción | Rendimiento | Precio | Importe |
|---|---|---|---|---|---|
| mt12psa100aa | Ud | Puerta frigorífica corrediza, con sistema de guiado elevado, para hueco de dimensiones útiles 700x1800 mm, de cámara frigorífica, con temperatura de trabajo hasta 0 °C, de 75 mm de espesor, con bastidor de perfil estructural de aluminio anodizado, revestimiento en ambas caras de lámina de acero galvanizado, acabado lacado y alma de espuma de poliuretano inyectada a alta presión, de densidad entre 40 y 45 kg/m³, con marco de perfiles con rotura de puente térmico y doble burlete perimetral sobre soporte de PVC, para colocar en panel frigorífico. (material) | 1.050 | 37014.47 | 38865.19 |
| mt23var020 | Ud | Kit de cerradura con llave, con posibilidad de apertura desde el interior, para puerta frigorífica. (material) | 1.000 | 8057.82 | 8057.82 |
| mt12psa220 | Ud | Kit de accionamiento motorizado para apertura de puerta frigorífica corrediza con sistema de guiado elevado, compuesto por motor eléctrico y sistema de transmisión en cadena. (material) | 1.000 | 62025.34 | 62025.34 |
| mt12psa200a | Ud | Cortina de lamas de PVC, de 3 mm de espesor, para hueco de dimensiones útiles 700x1800 mm, con traslape de 50 mm entre lamas, para minimizar el flujo de aire durante la apertura de la puerta frigorífica, con herrajes y accesorios de fijación de acero inoxidable. (material) | 1.000 | 5164.54 | 5164.54 |
| op00ato010 |  | Atornillador. | 1.000 | 0.00 | 0.00 |
| op00tal010 |  | Taladro. | 1.000 | 0.00 | 0.00 |
| mo011 | h | Montador. (mano de obra) | 3.318 | 117.18 | 388.80 |
| mo080 | h | Ayudante de montador. (mano de obra) | 5.096 | 85.25 | 434.43 |
| % | % | Herramienta menor | 2 % | 114936.12 | 2298.72 |
|  |  | Costes directos |  |  | 117234.84 |
