# Poste de referencia

- Propiedad del archivo: CYPE INGENIEROS, S.A.
- Formato: FIEBDC-3/2002
- Ámbito geográfico: Honduras
- Divisa: HNL
- Costes indirectos: 3.00 %
- Gastos generales: 13.00 %
- Beneficio industrial: 6.00 %
- IVA: 15.00 %

## L Puertas, ventanas, closets, fierrería, vidrios y protecciones solares

### LM Equipamiento para muelles de carga y descarga

#### LMC Complementos de acoplamiento y seguridad

**LMC030** Ud Poste de referencia.
Poste de referencia en U, de lámina lagrimada de acero, de 800x400x300 mm, de color amarillo, fijado mediante anclaje mecánico de expansión, de alta resistencia a la corrosión.
Incluye: Replanteo. Colocación y fijación del poste de referencia.
Criterio de medición de proyecto: Número de unidades previstas, según documentación gráfica de Proyecto.
Criterio de medición de obra: Se medirá el número de unidades realmente ejecutadas según especificaciones de Proyecto.

| Código | Ud | Descripción | Rendimiento | Precio | Importe |
|---|---|---|---|---|---|
| mt26amc050a | Ud | Poste de referencia en U, de lámina lagrimada de acero, de 800x400x300 mm, de color amarillo, para delimitación de espacios y protección de los distintos elementos ubicados en el muelle de carga y descarga frente a los choques de vehículos. (material) | 1.000 | 3304.69 | 3304.69 |
| mt26aaa025b | Ud | Anclaje mecánico con taco de expansión de acero inoxidable AISI 316, de alta resistencia a la corrosión. (material) | 2.000 | 176.23 | 352.46 |
| op00ato010 |  | Atornillador. | 1.000 | 0.00 | 0.00 |
| op00tal010 |  | Taladro. | 1.000 | 0.00 | 0.00 |
| mo011 | h | Montador. (mano de obra) | 0.252 | 117.18 | 29.53 |
| mo080 | h | Ayudante de montador. (mano de obra) | 0.252 | 85.25 | 21.48 |
| % | % | Herramienta menor | 2 % | 3708.16 | 74.16 |
|  |  | Costes directos |  |  | 3782.32 |
