# Aislamiento acústico a ruido aéreo y de impacto, bajo suelos de madera sobre rastreles, con paneles de poliestireno expandido

- Propiedad del archivo: CYPE INGENIEROS, S.A.
- Formato: FIEBDC-3/2002
- Ámbito geográfico: Honduras
- Divisa: HNL
- Costes indirectos: 3.00 %
- Gastos generales: 13.00 %
- Beneficio industrial: 6.00 %
- IVA: 15.00 %

## N Aislamientos e impermeabilizaciones

### NB Aislamientos acústicos

#### NBM Suelos de madera y laminados

**NBM031** m² Aislamiento acústico a ruido aéreo y de impacto, bajo suelos de madera sobre rastreles, con paneles de poliestireno expandido.
Aislamiento acústico a ruido aéreo y de impacto bajo suelos de madera sobre rastreles, realizado con paneles rígidos de poliestireno expandido elastificado, de superficie lisa y mecanizado lateral recto, de 25 mm de espesor, resistencia térmica 0,75 m²K/W, conductividad térmica 0,033 W/(mK), colocados bajo suelos de madera sobre rastreles; desolidarización perimetral con banda de polietileno, de 5 mm de espesor y 20 cm de anchura, densidad 20 kg/m³; y banda autoadhesiva desolidarizante, de 70 mm de anchura y de 4 mm de espesor, formada por una lámina de poliolefinas de alta resistencia y una lámina viscoelástica de alta densidad de 2 mm de espesor, adherida a las caras inferior y superior de los rastreles. Incluso cinta viscoelástica autoadhesiva, para sellado de juntas.
Criterio de valoración económica: El precio no incluye los rastreles ni el suelo de madera.
Incluye: Limpieza y preparación de la superficie soporte. Colocación de la banda desolidarizante perimetral. Colocación de la banda desolidarizante en la cara inferior de los rastreles. Colocación de la banda desolidarizante en la cara superior de los rastreles. Corte del aislamiento. Colocación del aislamiento entre los rastreles. Sellado de juntas y uniones.
Criterio de medición de proyecto: Superficie medida según documentación gráfica de Proyecto.
Criterio de medición de obra: Se medirá la superficie realmente ejecutada según especificaciones de Proyecto.

| Código | Ud | Descripción | Rendimiento | Precio | Importe |
|---|---|---|---|---|---|
| mt16pnc030a | m | Banda de polietileno, de 5 mm de espesor y 20 cm de anchura, densidad 20 kg/m³, complemento para evitar puentes acústicos en encuentros verticales. (material) | 1.050 | 12.58 | 13.21 |
| mt16ptc060b | m | Banda autoadhesiva desolidarizante, de 70 mm de anchura y de 4 mm de espesor, formada por una lámina de poliolefinas de alta resistencia y una lámina viscoelástica de alta densidad de 2 mm de espesor; proporcionando una reducción del nivel global de presión de ruido de impactos de 17 dB. (material) | 3.320 | 39.85 | 132.30 |
| mt16pel060ggd | m² | Panel rígido de poliestireno expandido elastificado, de superficie lisa y mecanizado lateral recto, de 25 mm de espesor, resistencia térmica 0,75 m²K/W, conductividad térmica 0,033 W/(mK), Euroclase E de reacción al fuego, con código de designación EPS-EN 13163-T3-L3-W2-S5-P10-BS50-DS(N)2-SD15; proporcionando una reducción del nivel global de presión de ruido de impactos de 40 dB. (material) | 1.050 | 244.69 | 256.92 |
| mt16pnc010a | m | Cinta viscoelástica autoadhesiva, con autoprotección de aluminio, de 50 mm de anchura y de 1,5 mm de espesor, para sellado de juntas. (material) | 0.100 | 28.66 | 2.87 |
| mo054 | h | Montador de aislamientos. (mano de obra) | 0.120 | 117.18 | 14.06 |
| mo101 | h | Ayudante de montador de aislamientos. (mano de obra) | 0.120 | 85.25 | 10.23 |
| % | % | Herramienta menor | 2 % | 429.59 | 8.59 |
|  |  | Costes directos |  |  | 438.18 |
