# Aislamiento acústico a ruido aéreo sobre cielo falso, con paneles de fibra de poliéster

- Propiedad del archivo: CYPE INGENIEROS, S.A.
- Formato: FIEBDC-3/2002
- Ámbito geográfico: Honduras
- Divisa: HNL
- Costes indirectos: 3.00 %
- Gastos generales: 13.00 %
- Beneficio industrial: 6.00 %
- IVA: 15.00 %

## N Aislamientos e impermeabilizaciones

### NB Aislamientos acústicos

#### NBT Cielos falsos

**NBT040** m² Aislamiento acústico a ruido aéreo sobre cielo falso, con paneles de fibra de poliéster.
Aislamiento acústico a ruido aéreo sobre cielo falso, con panel de napa de poliéster, tipo NPP, de 1350x600 mm y 40 mm de espesor.
Criterio de valoración económica: El precio no incluye el cielo falso.
Incluye: Corte y ajuste del aislamiento. Colocación del aislamiento.
Criterio de medición de proyecto: Superficie medida según documentación gráfica de Proyecto.
Criterio de medición de obra: Se medirá la superficie realmente ejecutada según especificaciones de Proyecto.

| Código | Ud | Descripción | Rendimiento | Precio | Importe |
|---|---|---|---|---|---|
| mt16npg020a | m² | Panel de napa de poliéster, tipo NPP, de 1350x600 mm 40 mm de espesor, resistencia térmica 1,02 m²K/W, conductividad térmica 0,039 W/(mK), Euroclase B-s1, d0 de reacción al fuego; con atenuación acústica de 50 dB. (material) | 1.050 | 193.16 | 202.82 |
| mo054 | h | Montador de aislamientos. (mano de obra) | 0.092 | 117.18 | 10.78 |
| mo101 | h | Ayudante de montador de aislamientos. (mano de obra) | 0.092 | 85.25 | 7.84 |
| % | % | Herramienta menor | 2 % | 221.44 | 4.43 |
|  |  | Costes directos |  |  | 225.87 |
