# Capa separadora en cubierta plana: geotextil no tejido

- Propiedad del archivo: CYPE INGENIEROS, S.A.
- Formato: FIEBDC-3/2002
- Ámbito geográfico: Honduras
- Divisa: HNL
- Costes indirectos: 3.00 %
- Gastos generales: 13.00 %
- Beneficio industrial: 6.00 %
- IVA: 15.00 %

## N Aislamientos e impermeabilizaciones

### NG Geosintéticos

#### NGU Cubiertas planas

**NGU010** m² Capa separadora en cubierta plana: geotextil no tejido.
Capa separadora en cubierta plana: geotextil no tejido sintético, termosoldado, de polipropileno, con una resistencia a la tracción longitudinal de 19 kN/m, una apertura de cono a la prueba de perforación dinámica según ISO 13433 inferior a 60 mm, resistencia CBR a punzonamiento 14 kN y una masa superficial de 250 g/m². Colocación en obra: con traslapes, directamente bajo el aislamiento térmico.
Incluye: Colocación de la capa separadora.
Criterio de medición de proyecto: Superficie medida según documentación gráfica de Proyecto.
Criterio de medición de obra: Se medirá la superficie realmente ejecutada según especificaciones de Proyecto, incluyendo las entregas y los traslapes.

| Código | Ud | Descripción | Rendimiento | Precio | Importe |
|---|---|---|---|---|---|
| mt14gso010dF | m² | Geotextil no tejido sintético, termosoldado, de polipropileno, con una resistencia a la tracción longitudinal de 19 kN/m, una apertura de cono a la prueba de perforación dinámica según ISO 13433 inferior a 60 mm, resistencia CBR a punzonamiento 14 kN y una masa superficial de 250 g/m². (material) | 1.100 | 69.21 | 76.13 |
| mo029 | h | Aplicador de láminas impermeabilizantes. (mano de obra) | 0.024 | 114.04 | 2.74 |
| mo067 | h | Ayudante de aplicador de láminas impermeabilizantes. (mano de obra) | 0.049 | 85.25 | 4.18 |
| % | % | Herramienta menor | 2 % | 83.05 | 1.66 |
|  |  | Costes directos |  |  | 84.71 |
