# Impermeabilización de ducha de obra con canaleta de drenaje, sistema Lineal Level "REVESTECH"

- Propiedad del archivo: CYPE INGENIEROS, S.A.
- Formato: FIEBDC-3/2002
- Ámbito geográfico: Honduras
- Divisa: HNL
- Costes indirectos: 3.00 %
- Gastos generales: 13.00 %
- Beneficio industrial: 6.00 %
- IVA: 15.00 %

## N Aislamientos e impermeabilizaciones

### NI Impermeabilizaciones

#### NIH Locales húmedos

**NIH106** Ud Impermeabilización de ducha de obra con canaleta de drenaje, sistema Lineal Level "REVESTECH".
Impermeabilización de paramentos verticales y horizontales de ducha de obra con canaleta de drenaje, sistema Lineal Level "REVESTECH", compuesta por kit Lineal Level 10x60, de 600x100 mm, formado por lámina impermeabilizante flexible tipo EVAC Dry50, de 1500x2000 mm compuesta de una doble hoja de poliolefina termoplástica con acetato de vinil etileno, con ambas caras revestidas de fibras de poliéster no tejidas, de 0,52 mm de espesor y 335 g/m², con unión termosellada a la base rectangular, registrable y autolimpiable, para ocultar bajo el pavimento, de poliuretano, con tratamiento antibacteriano y fungicida de 638x138 mm, desagüe sifónico, convertible en no sifónico de polipropileno de 60 mm de altura, de salida horizontal y 40 mm de diámetro, y llave para registro de acero inoxidable, y lámina impermeabilizante flexible tipo EVAC, Dry50 30, compuesta de una doble hoja de poliolefina termoplástica con acetato de vinil etileno, con ambas caras revestidas de fibras de poliéster no tejidas, de 0,52 mm de espesor y 335 g/m², fijada al soporte con adhesivo cementoso mejorado, deformable y tixotrópico, C2 TE S1. Incluso complementos de refuerzo en tratamiento de puntos singulares mediante el uso de piezas especiales "REVESTECH" para la resolución de ángulos internos (Dry50 Cornerin), resolución de uniones y sellado de juntas elásticas (puntos de penetración de tuberías en el revestimiento, encuentros entre el paramento y la ducha de obra, etc.).
Criterio de valoración económica: El precio no incluye la formación de pendientes ni el revestimiento.
Incluye: Corte y preparación de las láminas de poliolefinas. Extendido del adhesivo cementoso. Colocación de la impermeabilización. Colocación y fijación del kit. Ejecución de refuerzos en puntos singulares. Resolución de uniones. Sellado de juntas elásticas. Colocación de la rejilla.
Criterio de medición de proyecto: Número de unidades previstas, según documentación gráfica de Proyecto.
Criterio de medición de obra: Se medirá el número de unidades realmente ejecutadas según especificaciones de Proyecto.

| Código | Ud | Descripción | Rendimiento | Precio | Importe |
|---|---|---|---|---|---|
| mt15rev300aa | Ud | Kit Lineal Level 10x60 "REVESTECH", de 600x100 mm, formado por lámina impermeabilizante flexible tipo EVAC Dry50, de 1500x2000 mm compuesta de una doble hoja de poliolefina termoplástica con acetato de vinil etileno, con ambas caras revestidas de fibras de poliéster no tejidas, de 0,52 mm de espesor y 335 g/m², con unión termosellada a la base rectangular, registrable y autolimpiable, para ocultar bajo el pavimento, de poliuretano, con tratamiento antibacteriano y fungicida de 638x138 mm, desagüe sifónico, convertible en no sifónico de polipropileno de 60 mm de altura, de salida horizontal y 40 mm de diámetro, y llave para registro de acero inoxidable, para impermeabilización y desagüe de ducha de obra. (material) | 1.000 | 11038.16 | 11038.16 |
| mt09mcm060a | kg | Adhesivo cementoso mejorado, C2 TE S1, deformable, con deslizamiento reducido y tiempo abierto ampliado, color gris, a base de cemento, agregados de granulometría fina, resinas sintéticas y aditivos especiales, con propiedades tixotrópicas y de endurecimiento sin retracción. (material) | 16.100 | 20.47 | 329.57 |
| mt15rev011F | m² | Lámina impermeabilizante flexible tipo EVAC, Dry50 30 "REVESTECH", compuesta de una doble hoja de poliolefina termoplástica con acetato de vinil etileno, con ambas caras revestidas de fibras de poliéster no tejidas, de 0,52 mm de espesor y 335 g/m², suministrada en rollos de 1,2 m de anchura y 30 m de longitud. (material) | 5.000 | 486.86 | 2434.30 |
| mt15rev065b | Ud | Complemento para refuerzo de puntos singulares en tratamientos impermeabilizantes mediante piezas para la resolución de ángulos internos, Dry50 Cornerin "REVESTECH". (material) | 1.000 | 295.68 | 295.68 |
| mo029 | h | Aplicador de láminas impermeabilizantes. (mano de obra) | 1.788 | 114.04 | 203.90 |
| mo067 | h | Ayudante de aplicador de láminas impermeabilizantes. (mano de obra) | 1.788 | 85.25 | 152.43 |
| % | % | Herramienta menor | 2 % | 14454.04 | 289.08 |
|  |  | Costes directos |  |  | 14743.12 |
