# Aislamiento térmico reflexivo por el exterior de cubiertas inclinadas

- Propiedad del archivo: CYPE INGENIEROS, S.A.
- Formato: FIEBDC-3/2002
- Ámbito geográfico: Honduras
- Divisa: HNL
- Costes indirectos: 3.00 %
- Gastos generales: 13.00 %
- Beneficio industrial: 6.00 %
- IVA: 15.00 %

## N Aislamientos e impermeabilizaciones

### NR Aislamientos térmicos reflexivos

#### NRQ Cubiertas

**NRQ010** m² Aislamiento térmico reflexivo por el exterior de cubiertas inclinadas, formado por complejo multicapa, compuesto de dos láminas de poliéster metalizado con armadura, dos capas de guata de poliéster de 60 g/m², dos láminas de poliéster metalizado de 20 micras y una capa de espuma de polietileno de 0,8 mm de espesor, de 12 mm de espesor total, con una resistencia térmica de 0,36 m²K/W y una conductividad térmica de 0,033 W/(mK), colocado con traslape y fijado con grapas, de acero galvanizado, de 10 mm de altura sobre rastreles de madera a la superficie soporte de madera, formando una cámara de aire de 20 mm de espesor mínimo; preparado para la posterior formación de una segunda cámara de aire. Incluso cinta autoadhesiva para sellado de juntas.
Aislamiento térmico reflexivo por el exterior de cubiertas inclinadas, formado por complejo multicapa, compuesto de dos láminas de poliéster metalizado con armadura, dos capas de guata de poliéster de 60 g/m², dos láminas de poliéster metalizado de 20 micras y una capa de espuma de polietileno de 0,8 mm de espesor, de 12 mm de espesor total, con una resistencia térmica de 0,36 m²K/W y una conductividad térmica de 0,033 W/(mK), colocado con traslape y fijado con grapas, de acero galvanizado, de 10 mm de altura sobre rastreles de madera a la superficie soporte de madera, formando una cámara de aire de 20 mm de espesor mínimo; preparado para la posterior formación de una segunda cámara de aire. Incluso cinta autoadhesiva para sellado de juntas.
Incluye: Limpieza del soporte. Corte del aislamiento. Colocación del aislamiento. Fijación del aislamiento. Sellado de juntas.
Criterio de medición de proyecto: Superficie medida según documentación gráfica de Proyecto.
Criterio de medición de obra: Se medirá la superficie realmente ejecutada según especificaciones de Proyecto.
Criterio de valoración económica: El precio no incluye el enrastrelado.

| Código | Ud | Descripción | Rendimiento | Precio | Importe |
|---|---|---|---|---|---|
| mt16arw010eal | m² | Complejo multicapa compuesto de dos láminas de poliéster metalizado con armadura, dos capas de guata de poliéster de 60 g/m², dos láminas de poliéster metalizado de 20 micras y una capa de espuma de polietileno de 0,8 mm de espesor, de 12 mm de espesor total, con una resistencia térmica de 0,36 m²K/W y una conductividad térmica de 0,033 W/(mK), suministrado en rollos de 1,50x10 m. (material) | 1.100 | 145.44 | 159.98 |
| mt16arw100a | m | Cinta autoadhesiva de aluminio, con adhesivo acrílico, de 0,03 mm de espesor y 50 mm de anchura, para sellado de juntas. (material) | 0.450 | 12.15 | 5.47 |
| op00gra010 |  | Grapadora. | 1.000 | 0.00 | 0.00 |
| mo054 | h | Montador de aislamientos. (mano de obra) | 0.145 | 73.85 | 10.71 |
| mo101 | h | Ayudante de montador de aislamientos. (mano de obra) | 0.145 | 53.32 | 7.73 |
| % | % | Herramienta menor | 2 % | 183.89 | 3.68 |
|  |  | Costes directos |  |  | 187.57 |
