# Aislamiento térmico de origen vegetal por el exterior en fachada para sistemas ETICS

- Propiedad del archivo: CYPE INGENIEROS, S.A.
- Formato: FIEBDC-3/2002
- Ámbito geográfico: Honduras
- Divisa: HNL
- Costes indirectos: 3.00 %
- Gastos generales: 13.00 %
- Beneficio industrial: 6.00 %
- IVA: 15.00 %

## N Aislamientos e impermeabilizaciones

### NV Aislamientos térmicos de origen vegetal

#### NVS Sistemas ETICS de aislamiento exterior de fachadas

**NVS010** m² Aislamiento térmico de origen vegetal por el exterior en fachada para sistemas ETICS.
Aislamiento térmico por el exterior en fachada para sistemas ETICS, formado por panel de aglomerado de corcho expandido, de 25 mm de espesor, de 1000x500 mm, color negro, de entre 105 y 125 kg/m³ de densidad, resistencia térmica 0,65 m²K/W, conductividad térmica 0,04 W/(mK), factor de resistencia a la difusión del vapor de agua entre 7 y 14, Euroclase E de reacción al fuego, resistencia a compresión >= 100 kPa, fijado al soporte con mortero de cal hidráulica natural, con resistencia a compresión de 3,5 a 10 N/mm², aplicado manualmente y fijaciones mecánicas con taco de expansión de polipropileno.
Criterio de valoración económica: El precio no incluye la capa de regularización ni la capa de acabado.
Incluye: Limpieza y preparación de la superficie soporte. Replanteo y corte del aislamiento. Aplicación del adhesivo. Colocación del aislamiento. Resolución de puntos singulares.
Criterio de medición de proyecto: Superficie medida según documentación gráfica de Proyecto.
Criterio de medición de obra: Se medirá la superficie realmente ejecutada según especificaciones de Proyecto.

| Código | Ud | Descripción | Rendimiento | Precio | Importe |
|---|---|---|---|---|---|
| mt28mak020c | kg | Mortero de cal hidráulica natural, con resistencia a compresión de 3,5 a 10 N/mm², con muy bajo contenido de sustancias orgánicas volátiles (VOC), muy transpirable y con efecto bactericida y fungicida, para aplicar con plana, para adherir los paneles aislantes y como capa base, previo amasado con agua. (material) | 6.000 | 36.80 | 220.80 |
| mt16acs010la | m² | Panel de aglomerado de corcho expandido, de 25 mm de espesor, de 1000x500 mm, color negro, de entre 105 y 125 kg/m³ de densidad, resistencia térmica 0,65 m²K/W, conductividad térmica 0,04 W/(mK), factor de resistencia a la difusión del vapor de agua entre 7 y 14, Euroclase E de reacción al fuego, resistencia a compresión >= 100 kPa. (material) | 1.050 | 370.10 | 388.61 |
| mt16acs100a | Ud | Taco de expansión de polipropileno, de 8 mm de diámetro y 110 mm de longitud, con clavo de poliamida y arandela de plástico, para fijación de paneles aislantes. (material) | 6.000 | 18.74 | 112.44 |
| mo054 | h | Montador de aislamientos. (mano de obra) | 0.120 | 117.18 | 14.06 |
| mo101 | h | Ayudante de montador de aislamientos. (mano de obra) | 0.120 | 85.25 | 10.23 |
| % | % | Herramienta menor | 2 % | 746.14 | 14.92 |
|  |  | Costes directos |  |  | 761.06 |
