# Capa de protección de agregado reciclado, en cubierta plana

- Propiedad del archivo: CYPE INGENIEROS, S.A.
- Formato: FIEBDC-3/2002
- Ámbito geográfico: Honduras
- Divisa: HNL
- Costes indirectos: 3.00 %
- Gastos generales: 13.00 %
- Beneficio industrial: 6.00 %
- IVA: 15.00 %

## Q Cubiertas

### QC Componentes de cubiertas planas

#### QCA Capa de protección de agregado

**QCA030** m² Capa de protección de agregado reciclado, en cubierta plana.
Capa de protección de agregado reciclado de concreto, lavado, de granulometría comprendida entre 20 y 40 mm, suministrado en sacos Big Bag, con un espesor medio de 10 cm, en cubierta plana, con una pendiente del 1% al 5%.
Incluye: Fundido y extendido de la capa de protección de agregado.
Criterio de medición de proyecto: Superficie medida según documentación gráfica de Proyecto.
Criterio de medición de obra: Se medirá la superficie realmente ejecutada según especificaciones de Proyecto.

| Código | Ud | Descripción | Rendimiento | Precio | Importe |
|---|---|---|---|---|---|
| mt01aro010a | t | Agregado reciclado de concreto, lavado, de granulometría comprendida entre 20 y 40 mm, suministrado en sacos Big Bag. (material) | 0.233 | 377.43 | 87.94 |
| mo020 | h | Albañil. (mano de obra) | 0.090 | 114.04 | 10.26 |
| mo113 | h | Peón de albañilería. (mano de obra) | 0.180 | 82.13 | 14.78 |
| % | % | Herramienta menor | 2 % | 112.98 | 2.26 |
|  |  | Costes directos |  |  | 115.24 |
