# Emboquillado de tejas de alero en cubierta inclinada

- Propiedad del archivo: CYPE INGENIEROS, S.A.
- Formato: FIEBDC-3/2002
- Ámbito geográfico: Honduras
- Divisa: HNL
- Costes indirectos: 3.00 %
- Gastos generales: 13.00 %
- Beneficio industrial: 6.00 %
- IVA: 15.00 %

## Q Cubiertas

### QR Remates

#### QRA Aleros

**QRA011** m Emboquillado de tejas de alero en cubierta inclinada.
Emboquillado de tejas de alero con mortero de cemento, confeccionado en obra, con aditivo hidrófugo, dosificación 1:6, en cubierta inclinada.
Incluye: Protección de los elementos del entorno. Relleno con mortero. Limpieza final.
Criterio de medición de proyecto: Longitud medida según documentación gráfica de Proyecto.
Criterio de medición de obra: Se medirá la longitud realmente ejecutada según especificaciones de Proyecto.

| Código | Ud | Descripción | Rendimiento | Precio | Importe |
|---|---|---|---|---|---|
| mt08aaa010a | m³ | Agua. (material) | 0.006 | 38.26 | 0.23 |
| mt01arg005a | t | Arena de cantera, para mortero mezclado en obra. (material) | 0.049 | 515.57 | 25.26 |
| mt08cem000i | kg | Cemento gris en sacos. (material) | 7.500 | 4.16 | 31.20 |
| mq06hor010 | h | Mezcladora de concreto eléctrica con una capacidad de amasado de 160 l. (maquinaria) | 0.024 | 76.52 | 1.84 |
| mo020 | h | Albañil. (mano de obra) | 0.288 | 115.52 | 33.27 |
| mo113 | h | Peón de albañilería. (mano de obra) | 0.288 | 83.20 | 23.96 |
| % | % | Herramienta menor | 2 % | 115.76 | 2.32 |
|  |  | Costes directos |  |  | 118.08 |
