# Barniz al agua para pisos de madera

- Propiedad del archivo: CYPE INGENIEROS, S.A.
- Formato: FIEBDC-3/2002
- Ámbito geográfico: Honduras
- Divisa: HNL
- Costes indirectos: 3.00 %
- Gastos generales: 13.00 %
- Beneficio industrial: 6.00 %
- IVA: 15.00 %

## R Revestimientos

### RM Pinturas y tratamientos sobre soporte de madera

#### RMB Barnices

**RMB030** m² Barniz al agua para pisos de madera.
Aplicación manual de dos manos de barniz al agua para pavimentos de madera, de dos componentes, a poro cerrado, acabado mate, incoloro, aplicado con brocha, rodillo o pistola, sin diluir, (rendimiento: 0,076 l/m² cada mano); (), sobre superficie de pisos de madera, en interiores.
Criterio de valoración económica: El precio incluye la protección de los elementos del entorno que puedan verse afectados durante los trabajos, pero no incluye la preparación del soporte.
Incluye: Aplicación de una mano de fondo y una mano de acabado.
Criterio de medición de proyecto: Superficie medida según documentación gráfica de Proyecto.
Criterio de medición de obra: Se medirá la superficie realmente ejecutada según especificaciones de Proyecto.

| Código | Ud | Descripción | Rendimiento | Precio | Importe |
|---|---|---|---|---|---|
| mt27baj070a | l | Barniz al agua para pavimentos de madera, de dos componentes para interior, a poro cerrado, incoloro, acabado mate, a base de resinas de poliuretano alifático, con resistencia al deslizamiento media, Euroclase Bfl-s1 de reacción al fuego, para aplicar con brocha, rodillo o pistola. (material) | 0.152 | 735.15 | 111.74 |
| op00tal020 |  | Taladro con batidora. | 1.000 | 0.00 | 0.00 |
| mo038 | h | Pintor. (mano de obra) | 0.257 | 114.04 | 29.31 |
| mo076 | h | Ayudante de pintor. (mano de obra) | 0.064 | 85.25 | 5.46 |
| % | % | Herramienta menor | 2 % | 146.51 | 2.93 |
|  |  | Costes directos |  |  | 149.44 |
