# Tratamiento para igualar la diferencia de tonalidades en morteros monocapa

- Propiedad del archivo: CYPE INGENIEROS, S.A.
- Formato: FIEBDC-3/2002
- Ámbito geográfico: Honduras
- Divisa: HNL
- Costes indirectos: 3.00 %
- Gastos generales: 13.00 %
- Beneficio industrial: 6.00 %
- IVA: 15.00 %

## R Revestimientos

### RQ Sistemas monocapa industriales

#### RQY Reparaciones

**RQY010** m² Tratamiento para igualar la diferencia de tonalidades en morteros monocapa.
Tratamiento superficial para igualar la diferencia de tonalidades en morteros monocapa, mediante la aplicación manual de dos manos de revestimiento, a base de copolímeros acrílicos en dispersión acuosa, pigmentos inorgánicos estables, dióxido de titanio y pigmentos extendedores seleccionados, color blanco, acabado mate, textura lisa, la primera mano diluida con un 20 a 30% de agua y la siguiente diluida con un 10 a 20% de agua, (rendimiento: 0,146 l/m² cada mano).
Criterio de valoración económica: El precio incluye la protección de los elementos del entorno que puedan verse afectados durante los trabajos.
Incluye: Limpieza y preparación de la superficie. Aplicación del producto. Limpieza final.
Criterio de medición de proyecto: Superficie medida según documentación gráfica de Proyecto.
Criterio de medición de obra: Se medirá la superficie realmente ejecutada según especificaciones de Proyecto.

| Código | Ud | Descripción | Rendimiento | Precio | Importe |
|---|---|---|---|---|---|
| mt27pir150a | l | Revestimiento, a base de copolímeros acrílicos en dispersión acuosa, pigmentos inorgánicos estables, dióxido de titanio y pigmentos extendedores seleccionados, color blanco, acabado mate, textura lisa, impermeable al agua de lluvia, permeable al vapor de agua y resistente a los rayos UV; para aplicar con brocha, rodillo o pistola. (material) | 0.292 | 356.69 | 104.15 |
| op00tal020 |  | Taladro con batidora. | 1.000 | 0.00 | 0.00 |
| mo038 | h | Pintor. (mano de obra) | 0.195 | 115.52 | 22.53 |
| mo076 | h | Ayudante de pintor. (mano de obra) | 0.195 | 86.35 | 16.84 |
| % | % | Herramienta menor | 2 % | 143.52 | 2.87 |
|  |  | Costes directos |  |  | 146.39 |
