# Contrapiso de mortero autonivelante de cemento, de capa gruesa, premezclado en planta

- Propiedad del archivo: CYPE INGENIEROS, S.A.
- Formato: FIEBDC-3/2002
- Ámbito geográfico: Honduras
- Divisa: HNL
- Costes indirectos: 3.00 %
- Gastos generales: 13.00 %
- Beneficio industrial: 6.00 %
- IVA: 15.00 %

## R Revestimientos

### RS Pisos

#### RSB Contrapisos y grandes recrecidos

**RSB020** m² Contrapiso de mortero autonivelante de cemento, de capa gruesa, premezclado en planta.
Contrapiso interior, de 40 mm de espesor, de mortero autonivelante, con resistencia a compresión de 10 N/mm², resistencia a flexión de 3 N/mm², fundido con mezcladora-bombeadora, sobre lámina de aislamiento para formación de suelo flotante; y posterior aplicación de agente filmógeno, (0,15 l/m²). Incluso banda de panel rígido de poliestireno expandido para la preparación de las juntas perimetrales de dilatación.
Incluye: Replanteo y marcado de niveles. Preparación de las juntas perimetrales de dilatación. Extendido del mortero mediante bombeo. Aplicación del agente filmógeno.
Criterio de medición de proyecto: Superficie medida según documentación gráfica de Proyecto.
Criterio de medición de obra: Se medirá la superficie realmente ejecutada según especificaciones de Proyecto, sin deducir la superficie ocupada por las columnas situados dentro de su perímetro.

| Código | Ud | Descripción | Rendimiento | Precio | Importe |
|---|---|---|---|---|---|
| mt16pea020a | m² | Panel rígido de poliestireno expandido, mecanizado lateral recto, de 10 mm de espesor, resistencia térmica 0,25 m²K/W, conductividad térmica 0,036 W/(mK), para junta de contracción. (material) | 0.100 | 33.22 | 3.32 |
| mt09mal010a | m³ | Mortero autonivelante, con resistencia a compresión de 10 N/mm², resistencia a flexión de 3 N/mm², a base de cemento, para espesores de 4 a 10 cm, usado en nivelación de pisos. (material) | 0.040 | 1606.62 | 64.26 |
| mt08cur020a | l | Agente filmógeno, para el curado de concretos y morteros. (material) | 0.150 | 39.83 | 5.97 |
| mq06pym020 | h | Mezcladora-bombeadora para morteros autonivelantes. (maquinaria) | 0.093 | 242.06 | 22.51 |
| mo031 | h | Aplicador de mortero autonivelante. (mano de obra) | 0.039 | 115.52 | 4.51 |
| mo069 | h | Ayudante de aplicador de mortero autonivelante. (mano de obra) | 0.030 | 86.35 | 2.59 |
| % | % | Herramienta menor | 2 % | 103.16 | 2.06 |
|  |  | Costes directos |  |  | 105.22 |
