# Fraguado de piso de piedra natural

- Propiedad del archivo: CYPE INGENIEROS, S.A.
- Formato: FIEBDC-3/2002
- Ámbito geográfico: Honduras
- Divisa: HNL
- Costes indirectos: 3.00 %
- Gastos generales: 13.00 %
- Beneficio industrial: 6.00 %
- IVA: 15.00 %

## R Revestimientos

### RS Pisos

#### RSY Reparaciones

**RSY030** m² Fraguado de piso de piedra natural.
Fraguado de piso de piedra natural con juntas enrasadas de 2 mm de anchura, mediante mortero de juntas cementoso mejorado, con absorción de agua reducida y resistencia elevada a la abrasión tipo CG 2 W A, color blanco, para juntas de 2 a 15 mm. Incluso eliminación del material de juntas existentes con medios manuales, retirada del material disgregado con brocha o cepillo y soplado de las juntas con aire a presión previamente al fraguado, eliminación del material sobrante, limpieza del piso, retirada y acopio de los restos generados.
Incluye: Vaciado y limpieza de las juntas. Fundido del material de rejuntado. Limpieza del pavimento. Retirada y acopio de los restos generados.
Criterio de medición de proyecto: Superficie medida según documentación gráfica de Proyecto.
Criterio de medición de obra: Se medirá la superficie realmente ejecutada según especificaciones de Proyecto.

| Código | Ud | Descripción | Rendimiento | Precio | Importe |
|---|---|---|---|---|---|
| mt09mcp020bB | kg | Mortero de juntas cementoso mejorado, con absorción de agua reducida y resistencia elevada a la abrasión, tipo CG2 W A, color blanco, para juntas de 2 a 15 mm, a base de cemento de alta resistencia, agregados seleccionados, aditivos especiales y pigmentos, con efecto antimoho, antiverdín y preventivo de las eflorescencias, hidrorrepelente, especial para rejuntado de todo tipo de piezas cerámicas y piedras naturales en zonas de proliferación de microorganismos. (material) | 0.030 | 35.97 | 1.08 |
| mq08lch030 | h | Equipo de chorro de aire a presión. (maquinaria) | 0.059 | 70.79 | 4.18 |
| mo077 | h | Ayudante de albañil. (mano de obra) | 0.325 | 86.35 | 28.06 |
| mo113 | h | Peón de albañilería. (mano de obra) | 0.325 | 83.20 | 27.04 |
| % | % | Herramienta menor | 2 % | 60.36 | 1.21 |
|  |  | Costes directos |  |  | 61.57 |
