# Cielo falso continuo de láminas de yeso

- Propiedad del archivo: CYPE INGENIEROS, S.A.
- Formato: FIEBDC-3/2002
- Ámbito geográfico: Honduras
- Divisa: HNL
- Costes indirectos: 3.00 %
- Gastos generales: 13.00 %
- Beneficio industrial: 6.00 %
- IVA: 15.00 %

## R Revestimientos

### RT Cielos falsos en interiores

#### RTC Continuos, de láminas de yeso

**RTC015** m² Cielo falso continuo de láminas de yeso.
Cielo falso continuo suspendido, liso, 12,5+27+27, situado a una altura menor de 4 m, con nivel de calidad del acabado estándar (Q2), constituido por: ESTRUCTURA: estructura metálica de acero galvanizado de maestras primarias 60/27 mm con una modulación de 1000 mm y suspendidas de la superficie soporte de concreto con cuelgues combinados cada 900 mm, y maestras secundarias fijadas perpendicularmente a las maestras primarias con conectores tipo caballete con una modulación de 500 mm; PLACAS: una capa de láminas de yeso A / - 1200 / longitud / 12,5 / con los bordes longitudinales afinados. Incluso banda autoadhesiva desolidarizante, fijaciones para el anclaje de los perfiles, tornillería para la fijación de las placas, pasta de juntas, cinta microperforada de papel y accesorios de montaje.
Incluye: Replanteo de los ejes de la estructura metálica. Colocación de la banda acústica. Nivelación y fijación de los perfiles perimetrales. Señalización de los puntos de anclaje a la losa o elemento soporte. Nivelación y suspensión de los perfiles primarios y secundarios de la estructura. Corte de las placas. Fijación de las placas. Resolución de encuentros y puntos singulares. Tratamiento de juntas.
Criterio de medición de proyecto: Superficie medida entre paramentos, según documentación gráfica de Proyecto, sin descontar huecos para instalaciones.
Criterio de medición de obra: Se medirá la superficie realmente ejecutada según especificaciones de Proyecto, sin deducir los huecos de superficie menor de 1 m².

| Código | Ud | Descripción | Rendimiento | Precio | Importe |
|---|---|---|---|---|---|
| mt12psg160a | m | Perfil en U, de acero galvanizado, de 30 mm. (material) | 0.400 | 26.35 | 10.54 |
| mt12psg220 | Ud | Fijación compuesta por taco y tornillo 5x27. (material) | 2.000 | 1.96 | 3.92 |
| mt12psg210a | Ud | Cuelgue para cielos falsos suspendidos. (material) | 1.200 | 11.06 | 13.27 |
| mt12psg210b | Ud | Seguro para la fijación del cuelgue, en cielos falsos suspendidos. (material) | 1.200 | 1.28 | 1.54 |
| mt12psg210c | Ud | Conexión superior para fijar la varilla al cuelgue, en cielos falsos suspendidos. (material) | 1.200 | 17.03 | 20.44 |
| mt12psg190 | Ud | Varilla de cuelgue. (material) | 1.200 | 11.40 | 13.68 |
| mt12psg050c | m | Maestra 60/27 de lámina de acero galvanizado, de ancho 60 mm. (material) | 3.200 | 25.56 | 81.79 |
| mt12pek020la | Ud | Conector, para maestra 60/27. (material) | 0.600 | 5.82 | 3.49 |
| mt12pek020da | Ud | Conector tipo caballete, para maestra 60/27. (material) | 2.300 | 6.98 | 16.05 |
| mt12psg010a | m² | Lámina de yeso A / - 1200 / longitud / 12,5 / con los bordes longitudinales afinados. (material) | 1.050 | 122.27 | 128.38 |
| mt12psg081c | Ud | Tornillo autoperforante 3,5x25 mm. (material) | 17.000 | 0.28 | 4.76 |
| mt12psg041b | m | Banda autoadhesiva desolidarizante de espuma de poliuretano de celdas cerradas, de 3,2 mm de espesor y 50 mm de anchura, resistencia térmica 0,10 m²K/W, conductividad térmica 0,032 W/(mK). (material) | 0.400 | 7.29 | 2.92 |
| mt12psg030a | kg | Pasta de juntas. (material) | 0.300 | 27.52 | 8.26 |
| mt12psg040a | m | Cinta microperforada de papel. (material) | 1.200 | 1.30 | 1.56 |
| op00fre010 |  | Fresadora. | 1.000 | 0.00 | 0.00 |
| op00ato010 |  | Atornillador. | 1.000 | 0.00 | 0.00 |
| mo015 | h | Montador de cielos rasos. (mano de obra) | 0.360 | 117.18 | 42.18 |
| mo082 | h | Ayudante de montador de cielos rasos. (mano de obra) | 0.360 | 85.25 | 30.69 |
| % | % | Herramienta menor | 2 % | 383.47 | 7.67 |
|  |  | Costes directos |  |  | 391.14 |
