# Espejo

- Propiedad del archivo: CYPE INGENIEROS, S.A.
- Formato: FIEBDC-3/2002
- Ámbito geográfico: Honduras
- Divisa: HNL
- Costes indirectos: 3.00 %
- Gastos generales: 13.00 %
- Beneficio industrial: 6.00 %
- IVA: 15.00 %

## R Revestimientos

### RV Vidrios

#### RVE Espejos

**RVE010** Ud Espejo.
Espejo incoloro, de 900x900 mm y 3 mm de espesor, con canteado perimetral y protegido con pintura de color plata en su cara posterior, fijado con masilla al paramento.
Incluye: Limpieza y preparación del soporte. Colocación del espejo. Limpieza final.
Criterio de medición de proyecto: Superficie medida según documentación gráfica de Proyecto.
Criterio de medición de obra: Se medirá la superficie realmente ejecutada según especificaciones de Proyecto.

| Código | Ud | Descripción | Rendimiento | Precio | Importe |
|---|---|---|---|---|---|
| mt21vsj020a | m² | Espejo incoloro, de 3 mm de espesor, protegido con pintura de color plata en su cara posterior. (material) | 0.814 | 825.94 | 672.32 |
| mt21vva030 | m | Canteado de espejo. (material) | 3.600 | 70.36 | 253.30 |
| mt21vva012 | l | Masilla de aplicación con pistola, de base neutra monocomponente. (material) | 0.085 | 448.15 | 38.09 |
| mo055 | h | Vidriero. (mano de obra) | 0.477 | 122.93 | 58.64 |
| % | % | Herramienta menor | 2 % | 1022.35 | 20.45 |
|  |  | Costes directos |  |  | 1042.80 |
