# Limpieza de paramento de fachada

- Propiedad del archivo: CYPE INGENIEROS, S.A.
- Formato: FIEBDC-3/2002
- Ámbito geográfico: Honduras
- Divisa: HNL
- Costes indirectos: 3.00 %
- Gastos generales: 13.00 %
- Beneficio industrial: 6.00 %
- IVA: 15.00 %

## R Revestimientos

### RY Preparaciones, protecciones, reparaciones y refuerzos de revestimientos

#### RYP Preparaciones

**RYP010** m² Limpieza de paramento de fachada.
Limpieza manual de paramento de fachada con presencia de eflorescencias salinas (salitre) mediante la aplicación de líquido antisalitre, para limpieza de eflorescencias salinas, incoloro, con un rendimiento de 0,3 l/m² y aclarado posterior de la superficie con abundante agua limpia hasta eliminar los residuos del producto aplicado.
Incluye: Protección de los elementos del entorno que puedan verse afectados durante los trabajos. Ejecución de las operaciones de limpieza. Recogida y eliminación del agua de limpieza. Retirada y acopio de los restos generados. Carga de los restos generados sobre camión o contenedor.
Criterio de medición de proyecto: Superficie medida según documentación gráfica de Proyecto.
Criterio de medición de obra: Se medirá la superficie realmente ejecutada según especificaciones de Proyecto.

| Código | Ud | Descripción | Rendimiento | Precio | Importe |
|---|---|---|---|---|---|
| mt27tth020a | l | Líquido antisalitre, para limpieza de eflorescencias salinas, incoloro, a base de resinas acrílicas en dispersión acuosa y aditivos especiales, permeable al vapor de agua, antimoho y antiverdín, para aplicar con brocha o rodillo. (material) | 0.300 | 412.89 | 123.87 |
| mt08aaa010a | m³ | Agua. (material) | 0.001 | 38.17 | 0.04 |
| mo039 | h | Revocador. (mano de obra) | 0.121 | 114.04 | 13.80 |
| mo111 | h | Peón especializado revocador. (mano de obra) | 0.121 | 84.82 | 10.26 |
| % | % | Herramienta menor | 2 % | 147.97 | 2.96 |
|  |  | Costes directos |  |  | 150.93 |
