# Eliminación de capa de pintura en paramento interior

- Propiedad del archivo: CYPE INGENIEROS, S.A.
- Formato: FIEBDC-3/2002
- Ámbito geográfico: Honduras
- Divisa: HNL
- Costes indirectos: 3.00 %
- Gastos generales: 13.00 %
- Beneficio industrial: 6.00 %
- IVA: 15.00 %

## R Revestimientos

### RY Preparaciones, protecciones, reparaciones y refuerzos de revestimientos

#### RYP Preparaciones

**RYP030** m² Eliminación de capa de pintura en paramento interior.
Eliminación de capa de pintura pintura plástica, acabado liso, aplicada sobre paramento vertical interior, con medios mecánicos, mediante lijadora, y la aplicación con brocha de 0,175 l/m² de decapante universal de alta eficiencia, impregnando la pintura existente, eliminándola con espátula una vez reblandecida.
Incluye: Protección de los elementos del entorno que puedan verse afectados durante los trabajos. Aplicación del decapante. Eliminación de la capa de pintura. Retirada y acopio de los restos generados. Carga de los restos generados sobre camión o contenedor.
Criterio de medición de proyecto: Superficie medida según documentación gráfica de Proyecto.
Criterio de medición de obra: Se medirá la superficie realmente ejecutada según especificaciones de Proyecto.

| Código | Ud | Descripción | Rendimiento | Precio | Importe |
|---|---|---|---|---|---|
| mt27pfj201a | l | Decapante universal de alta eficiencia, a base de disolventes orgánicos, para aplicar con brocha o rodillo. (material) | 0.175 | 485.84 | 85.02 |
| op00dec010 |  | Decapador. | 1.000 | 0.00 | 0.00 |
| op00lij020 |  | Lijadora de paredes y techos. | 1.000 | 0.00 | 0.00 |
| mo076 | h | Ayudante de pintor. (mano de obra) | 0.060 | 85.25 | 5.12 |
| % | % | Herramienta menor | 2 % | 90.14 | 1.80 |
|  |  | Costes directos |  |  | 91.94 |
