# Eliminación de capa de pintura en paramento interior

- Propiedad del archivo: CYPE INGENIEROS, S.A.
- Formato: FIEBDC-3/2002
- Ámbito geográfico: Honduras
- Divisa: HNL
- Costes indirectos: 3.00 %
- Gastos generales: 13.00 %
- Beneficio industrial: 6.00 %
- IVA: 15.00 %

## R Revestimientos

### RY Preparaciones, protecciones, reparaciones y refuerzos de revestimientos

#### RYP Preparaciones

**RYP030** m² Eliminación de capa de pintura en paramento interior.
Eliminación de capa de pintura pintura plástica, acabado liso, aplicada sobre cascarón de escalera, con medios manuales, mediante rasqueta y espátula.
Incluye: Protección de los elementos del entorno que puedan verse afectados durante los trabajos. Eliminación de la capa de pintura. Retirada y acopio de los restos generados. Carga de los restos generados sobre camión o contenedor.
Criterio de medición de proyecto: Superficie medida según documentación gráfica de Proyecto.
Criterio de medición de obra: Se medirá la superficie realmente ejecutada según especificaciones de Proyecto.

| Código | Ud | Descripción | Rendimiento | Precio | Importe |
|---|---|---|---|---|---|
| mo076 | h | Ayudante de pintor. (mano de obra) | 0.290 | 85.25 | 24.72 |
| % | % | Herramienta menor | 2 % | 24.72 | 0.49 |
|  |  | Costes directos |  |  | 25.21 |
