# Reparación de revestimiento de mortero con fisuras generalizadas y defectos superficiales, con mortero acrílico y malla

- Propiedad del archivo: CYPE INGENIEROS, S.A.
- Formato: FIEBDC-3/2002
- Ámbito geográfico: Honduras
- Divisa: HNL
- Costes indirectos: 3.00 %
- Gastos generales: 13.00 %
- Beneficio industrial: 6.00 %
- IVA: 15.00 %

## R Revestimientos

### RY Preparaciones, protecciones, reparaciones y refuerzos de revestimientos

#### RYY Reparaciones

**RYY011** m² Reparación de revestimiento de mortero con fisuras generalizadas y defectos superficiales, con mortero acrílico y malla.
Reparación de revestimiento de mortero con fisuras generalizadas y defectos superficiales mediante aplicación de una primera capa de mortero de reparación y nivelación superficial, con una resistencia a compresión a 28 días mayor o igual a 25 N/mm² y un módulo de elasticidad de 15000 N/mm², Euroclase A1 de reacción al fuego, colocación de malla de fibra de vidrio, antiálcalis y aplicación de una segunda capa del mismo mortero, hasta alcanzar un espesor medio total de 5 mm, con un rendimiento de 10 kg/m², para proceder posteriormente a su acabado final (no incluido en este precio). Incluso humectación previa del soporte.
Incluye: Humectación del soporte. Aplicación de la primera capa de mortero. Colocación de la malla. Aplicación de la segunda capa de mortero.
Criterio de medición de proyecto: Superficie medida según documentación gráfica de Proyecto.
Criterio de medición de obra: Se medirá la superficie realmente ejecutada según especificaciones de Proyecto.

| Código | Ud | Descripción | Rendimiento | Precio | Importe |
|---|---|---|---|---|---|
| mt09var030a | m² | Malla de fibra de vidrio tejida, con impregnación de PVC, de 10x10 mm de luz de malla, antiálcalis, de 115 a 125 g/m² y 500 µm de espesor, para armar revoques tradicionales, enfoscados y morteros. (material) | 1.050 | 38.32 | 40.24 |
| mt28mrp040a | kg | Mortero de reparación y nivelación superficial, con una resistencia a compresión a 28 días mayor o igual a 25 N/mm² y un módulo de elasticidad de 15000 N/mm², Euroclase A1 de reacción al fuego, compuesto por cementos especiales, resinas sintéticas y humo de sílice, para reparación superficial y acabado de estructuras de concreto. (material) | 10.000 | 37.70 | 377.00 |
| mo039 | h | Revocador. (mano de obra) | 0.182 | 115.52 | 21.02 |
| mo111 | h | Peón especializado revocador. (mano de obra) | 0.182 | 85.92 | 15.64 |
| % | % | Herramienta menor | 2 % | 453.90 | 9.08 |
|  |  | Costes directos |  |  | 462.98 |
