# Registro de bañera

- Propiedad del archivo: CYPE INGENIEROS, S.A.
- Formato: FIEBDC-3/2002
- Ámbito geográfico: Honduras
- Divisa: HNL
- Costes indirectos: 3.00 %
- Gastos generales: 13.00 %
- Beneficio industrial: 6.00 %
- IVA: 15.00 %

## S Señalización y equipamiento

### SA Loza sanitaria

#### SAB Bañeras

**SAB100** Ud Registro de bañera.
Registro de bañera, de 210x260 mm, formado por marco y tapa, sobre el muro interior de apoyo de la bañera.
Criterio de valoración económica: El precio no incluye el revestimiento.
Incluye: Replanteo. Fijación del marco. Colocación del registro.
Criterio de medición de proyecto: Número de unidades previstas, según documentación gráfica de Proyecto.
Criterio de medición de obra: Se medirá el número de unidades realmente colocadas según especificaciones de Proyecto.

| Código | Ud | Descripción | Rendimiento | Precio | Importe |
|---|---|---|---|---|---|
| mt30rbj020a | Ud | Registro de bañera, de 210x260 mm, formado por marco y tapa. (material) | 1.000 | 1456.96 | 1456.96 |
| mo020 | h | Albañil. (mano de obra) | 0.620 | 115.52 | 71.62 |
| % | % | Herramienta menor | 2 % | 1528.58 | 30.57 |
|  |  | Costes directos |  |  | 1559.15 |
