# Bastidor empotrado para inodoro suspendido

- Propiedad del archivo: CYPE INGENIEROS, S.A.
- Formato: FIEBDC-3/2002
- Ámbito geográfico: Honduras
- Divisa: HNL
- Costes indirectos: 3.00 %
- Gastos generales: 13.00 %
- Beneficio industrial: 6.00 %
- IVA: 15.00 %

## S Señalización y equipamiento

### SA Loza sanitaria

#### SAI Inodoros

**SAI100** Ud Bastidor empotrado para inodoro suspendido.
Bastidor premontado de acero galvanizado, para inodoro o bidé suspendidos, probado para una carga de 400 kg, con fijaciones y soporte regulable en altura. Instalación empotrada en muro de mampostería.
Incluye: Replanteo. Colocación y fijación.
Criterio de medición de proyecto: Número de unidades previstas, según documentación gráfica de Proyecto.
Criterio de medición de obra: Se medirá el número de unidades realmente colocadas según especificaciones de Proyecto.

| Código | Ud | Descripción | Rendimiento | Precio | Importe |
|---|---|---|---|---|---|
| mt30oli083a | Ud | Bastidor premontado de acero galvanizado, para inodoro o bidé suspendidos, probado para una carga de 400 kg, con fijaciones y soporte regulable en altura, para empotrar en muro de mampostería. (material) | 1.000 | 2665.39 | 2665.39 |
| op00tal010 |  | Taladro. | 1.000 | 0.00 | 0.00 |
| op00ato010 |  | Atornillador. | 1.000 | 0.00 | 0.00 |
| mo008 | h | Fontanero. (mano de obra) | 0.248 | 117.18 | 29.06 |
| % | % | Herramienta menor | 2 % | 2694.45 | 53.89 |
|  |  | Costes directos |  |  | 2748.34 |
