# Bastidor empotrado para lavamanos mural

- Propiedad del archivo: CYPE INGENIEROS, S.A.
- Formato: FIEBDC-3/2002
- Ámbito geográfico: Honduras
- Divisa: HNL
- Costes indirectos: 3.00 %
- Gastos generales: 13.00 %
- Beneficio industrial: 6.00 %
- IVA: 15.00 %

## S Señalización y equipamiento

### SA Loza sanitaria

#### SAL Lavamanos

**SAL100** Ud Bastidor empotrado para lavamanos mural.
Instalación empotrada en muro de mampostería de bastidor premontado de acero galvanizado, de 80 mm de profundidad, para lavamanos mural, con fijaciones y tubo de desagüe con adaptador para 32, 40 y 50 mm de diámetro.
Incluye: Replanteo. Colocación y fijación. Conexión a la red de desagüe. Comprobación de su correcto funcionamiento.
Criterio de medición de proyecto: Número de unidades previstas, según documentación gráfica de Proyecto.
Criterio de medición de obra: Se medirá el número de unidades realmente colocadas según especificaciones de Proyecto.

| Código | Ud | Descripción | Rendimiento | Precio | Importe |
|---|---|---|---|---|---|
| mt30oli092a | Ud | Bastidor premontado de acero galvanizado, de 80 mm de profundidad, para lavamanos mural, con fijaciones y tubo de desagüe con adaptador para 32, 40 y 50 mm de diámetro, para empotrar en muro de mampostería. (material) | 1.000 | 7319.83 | 7319.83 |
| op00tal010 |  | Taladro. | 1.000 | 0.00 | 0.00 |
| op00ato010 |  | Atornillador. | 1.000 | 0.00 | 0.00 |
| mo008 | h | Fontanero. (mano de obra) | 0.620 | 118.70 | 73.59 |
| % | % | Herramienta menor | 2 % | 7393.42 | 147.87 |
|  |  | Costes directos |  |  | 7541.29 |
