# Protector completo para radiador, de espuma de poliuretano de alta densidad reforzada con estructura tubular metálica

- Propiedad del archivo: CYPE INGENIEROS, S.A.
- Formato: FIEBDC-3/2002
- Ámbito geográfico: Honduras
- Divisa: HNL
- Costes indirectos: 3.00 %
- Gastos generales: 13.00 %
- Beneficio industrial: 6.00 %
- IVA: 15.00 %

## S Señalización y equipamiento

### SD Protecciones

#### SDA Protectores para radiadores

**SDA031** Ud Protector completo para radiador, de espuma de poliuretano de alta densidad reforzada con estructura tubular metálica.
Protector completo para radiador, de espuma de poliuretano de alta densidad reforzada con una estructura tubular metálica, de hasta 1000 mm de longitud, con recubrimiento de PVC, color a elegir. Colocación en obra: atornillado a la superficie soporte con placas metálicas.
Incluye: Replanteo. Montaje y fijación.
Criterio de medición de proyecto: Número de unidades previstas, según documentación gráfica de Proyecto.
Criterio de medición de obra: Se medirá el número de unidades realmente colocadas según especificaciones de Proyecto.

| Código | Ud | Descripción | Rendimiento | Precio | Importe |
|---|---|---|---|---|---|
| mt53pdi160a | Ud | Protector completo para radiador, de espuma de poliuretano de alta densidad reforzada con una estructura tubular metálica, de hasta 1000 mm de longitud, con recubrimiento de PVC, color a elegir y placas metálicas con taladros para atornillar a la superficie soporte, Euroclase B-s1, d0 de reacción al fuego. (material) | 1.000 | 9668.30 | 9668.30 |
| mt26aaa240da | Ud | Taco de nylon con tornillo de cabeza avellanada, de acero inoxidable AISI 304, de 6 mm de diámetro y 35 mm de longitud. (material) | 4.000 | 6.73 | 26.92 |
| op00ato010 |  | Atornillador. | 1.000 | 0.00 | 0.00 |
| mo080 | h | Ayudante de montador. (mano de obra) | 0.350 | 85.25 | 29.84 |
| % | % | Herramienta menor | 2 % | 9725.06 | 194.50 |
|  |  | Costes directos |  |  | 9919.56 |
