# Tope para puerta interior. Colocación en el suelo

- Propiedad del archivo: CYPE INGENIEROS, S.A.
- Formato: FIEBDC-3/2002
- Ámbito geográfico: Honduras
- Divisa: HNL
- Costes indirectos: 3.00 %
- Gastos generales: 13.00 %
- Beneficio industrial: 6.00 %
- IVA: 15.00 %

## S Señalización y equipamiento

### SD Protecciones

#### SDO Protectores para puertas

**SDO010** Ud Tope para puerta interior. Colocación en el suelo.
Tope para puerta interior, tipo caucho, para colocación en el suelo, color beige, fijado mediante tornillos.
Incluye: Replanteo de los puntos de fijación. Montaje y fijación.
Criterio de medición de proyecto: Número de unidades previstas, según documentación gráfica de Proyecto.
Criterio de medición de obra: Se medirá el número de unidades realmente colocadas según especificaciones de Proyecto.

| Código | Ud | Descripción | Rendimiento | Precio | Importe |
|---|---|---|---|---|---|
| mt53pdi050cd | Ud | Tope para puerta interior, tipo caucho, para colocación en el suelo, color beige. (material) | 1.000 | 45.53 | 45.53 |
| mt12ppl016 | Ud | Tornillo autorroscante protegido contra la oxidación. (material) | 1.000 | 1.27 | 1.27 |
| mo080 | h | Ayudante de montador. (mano de obra) | 0.058 | 85.25 | 4.94 |
| % | % | Herramienta menor | 2 % | 51.74 | 1.03 |
|  |  | Costes directos |  |  | 52.77 |
