# Secador de cabello

- Propiedad del archivo: CYPE INGENIEROS, S.A.
- Formato: FIEBDC-3/2002
- Ámbito geográfico: Honduras
- Divisa: HNL
- Costes indirectos: 3.00 %
- Gastos generales: 13.00 %
- Beneficio industrial: 6.00 %
- IVA: 15.00 %

## S Señalización y equipamiento

### SM Baños

#### SMC Secadores de cabello

**SMC010** Ud Secador de cabello.
Secador eléctrico de cabello, de pistola, potencia calorífica de 1400 W, carcasa de ABS color blanco, de 430x200x110 mm, con soporte mural. Incluso elementos de fijación.
Incluye: Replanteo. Colocación y fijación. Conexionado y comprobación de su correcto funcionamiento.
Criterio de medición de proyecto: Número de unidades previstas, según documentación gráfica de Proyecto.
Criterio de medición de obra: Se medirá el número de unidades realmente colocadas según especificaciones de Proyecto.

| Código | Ud | Descripción | Rendimiento | Precio | Importe |
|---|---|---|---|---|---|
| mt31abn030a | Ud | Secador eléctrico de cabello, de pistola, potencia calorífica de 1400 W, carcasa de ABS color blanco, de 430x200x110 mm, con soporte mural. (material) | 1.000 | 2503.80 | 2503.80 |
| op00ato010 |  | Atornillador. | 1.000 | 0.00 | 0.00 |
| op00tal010 |  | Taladro. | 1.000 | 0.00 | 0.00 |
| mo107 | h | Ayudante de fontanero. (mano de obra) | 0.310 | 85.08 | 26.37 |
| % | % | Herramienta menor | 2 % | 2530.17 | 50.60 |
|  |  | Costes directos |  |  | 2580.77 |
