# Ducha de emergencia

- Propiedad del archivo: CYPE INGENIEROS, S.A.
- Formato: FIEBDC-3/2002
- Ámbito geográfico: Honduras
- Divisa: HNL
- Costes indirectos: 3.00 %
- Gastos generales: 13.00 %
- Beneficio industrial: 6.00 %
- IVA: 15.00 %

## S Señalización y equipamiento

### SM Baños

#### SMJ Lavaojos y duchas de emergencia

**SMJ020** Ud Ducha de emergencia.
Ducha de emergencia de pared, con estructura de tubo de acero galvanizado pintado con epoxi y rociador de polipropileno, accionada mediante tirante rígido con empuñadura triangular, conexión para la entrada de agua de 1 1/4", caudal de agua 120 litros/minuto, con llave de corte. Incluso conexión a la red de agua fría existente y fijación al soporte. Totalmente instalada, conexionada, probada y en funcionamiento.
Incluye: Replanteo y trazado en el paramento soporte de la situación del aparato. Colocación, nivelación y fijación de los elementos de soporte. Nivelación, aplomado y colocación del aparato. Conexión a la red de agua fría.
Criterio de medición de proyecto: Número de unidades previstas, según documentación gráfica de Proyecto.
Criterio de medición de obra: Se medirá el número de unidades realmente colocadas según especificaciones de Proyecto.

| Código | Ud | Descripción | Rendimiento | Precio | Importe |
|---|---|---|---|---|---|
| mt30eme080a | Ud | Ducha de emergencia de pared, con estructura de tubo de acero galvanizado pintado con epoxi y rociador de polipropileno, accionada mediante tirante rígido con empuñadura triangular, conexión para la entrada de agua de 1 1/4", caudal de agua 120 litros/minuto. (material) | 1.000 | 8538.09 | 8538.09 |
| mt37sve010e | Ud | Válvula de esfera de latón niquelado para roscar de 1 1/4". (material) | 1.000 | 513.96 | 513.96 |
| mt30www010 | Ud | Material auxiliar para instalación de loza sanitaria. (material) | 1.000 | 61.26 | 61.26 |
| op00ato010 |  | Atornillador. | 1.000 | 0.00 | 0.00 |
| op00tal010 |  | Taladro. | 1.000 | 0.00 | 0.00 |
| mo107 | h | Ayudante de fontanero. (mano de obra) | 0.124 | 85.08 | 10.55 |
| % | % | Herramienta menor | 2 % | 9123.86 | 182.48 |
|  |  | Costes directos |  |  | 9306.34 |
