# Cubierta de aglomerado de cuarzo

- Propiedad del archivo: CYPE INGENIEROS, S.A.
- Formato: FIEBDC-3/2002
- Ámbito geográfico: Honduras
- Divisa: HNL
- Costes indirectos: 3.00 %
- Gastos generales: 13.00 %
- Beneficio industrial: 6.00 %
- IVA: 15.00 %

## S Señalización y equipamiento

### SN Cubiertas

#### SNA De aglomerado de cuarzo

**SNA010** Ud Cubierta de aglomerado de cuarzo.
Cubierta de aglomerado de cuarzo blanco, acabado pulido, de 350 cm de longitud, 60 cm de anchura y 2 cm de espesor, canto simple recto, con los bordes ligeramente biselados, formación de 1 hueco con sus cantos pulidos, y copete perimetral de 5 cm de altura y 2 cm de espesor, con el borde recto. Incluso replanteo; soportes y anclajes de acero galvanizado; resolución de esquinas, ángulos, cantos y remates; uniones entre piezas y encuentros con paramentos, sellados con silicona; nivelado y acuñado; eliminación de restos y limpieza.
Incluye: Replanteo y trazado de la cubierta. Colocación y fijación de los soportes y anclajes. Colocación, ajuste y fijación de las piezas que componen la cubierta. Colocación de copete perimetral.
Criterio de medición de proyecto: Número de unidades previstas, según documentación gráfica de Proyecto. No se han duplicado esquinas en la medición de la longitud de la cubierta.
Criterio de medición de obra: Se medirá el número de unidades realmente ejecutadas según especificaciones de Proyecto.

| Código | Ud | Descripción | Rendimiento | Precio | Importe |
|---|---|---|---|---|---|
| mt19egl020a | m² | Cubierta de aglomerado de cuarzo blanco, acabado pulido, de 2 cm de espesor. (material) | 2.275 | 2620.68 | 5962.05 |
| mt19ewa030aaa | m | Formación de canto simple recto con los bordes ligeramente biselados, en cubierta de piedra natural. (material) | 4.700 | 152.95 | 718.87 |
| mt19ewa040a | m | Formación de canto recto en copete de piedra natural, para el encuentro entre la cubierta y el paramento vertical. (material) | 3.500 | 152.95 | 535.33 |
| mt19ewa010j | Ud | Formación de hueco con los cantos pulidos, en cubierta de cuarzo sintético. (material) | 1.000 | 1195.01 | 1195.01 |
| mt19ewa020 | Ud | Material auxiliar para anclaje de cubierta. (material) | 3.500 | 324.26 | 1134.91 |
| mt19egl025 | l | Masilla tixotrópica, de color a elegir, de alta durabilidad y estabilidad de color tras el endurecimiento, para aplicar como material de rejuntado de elementos de aglomerado de cuarzo. (material) | 0.047 | 741.81 | 34.87 |
| op00ato010 |  | Atornillador. | 1.000 | 0.00 | 0.00 |
| op00amo010 |  | Amoladora o radial. | 1.000 | 0.00 | 0.00 |
| op00sie030 |  | Sierra de disco de diamante, para mesa de trabajo, de corte húmedo. | 1.000 | 0.00 | 0.00 |
| op00tal010 |  | Taladro. | 1.000 | 0.00 | 0.00 |
| mo011 | h | Montador. (mano de obra) | 4.670 | 118.70 | 554.33 |
| mo080 | h | Ayudante de montador. (mano de obra) | 4.906 | 86.35 | 423.63 |
| % | % | Herramienta menor | 2 % | 10559.00 | 211.18 |
|  |  | Costes directos |  |  | 10770.18 |
